# Tubagem para coluna montante

- Propriedade do ficheiro: CYPE Ingenieros S.A.
- Formato: FIEBDC-3/2016
- Programa: Generador de precios de la construcción. CYPE Ingenieros, S.A.
- Data: 23/06/2024
- Âmbito geográfico: Angola
- Moeda: AOA
- Custos indirectos: 3 %
- IVA: 18 %

## I Instalações

### IF Abastecimento de água

#### IFM Ramais de distribuição

**IFM020** m Tubagem para coluna montante.
Tubagem para coluna montante de abastecimento de água, colocada superficialmente e fixada ao paramento, desde o ramal de introdução até ao último piso do edifício, formada por tubo multicamada de polietileno de alta densidade/alumínio/polietileno de alta densidade (PE-X/Al/PEAD), de 20 mm de diâmetro exterior e 2,5 mm de espessura. Inclusive material auxiliar para montagem e fixação, acessórios e peças especiais.
Inclui: Marcação. Colocação e fixação de tubos, acessórios e peças especiais.
Critério de medição de projecto: Comprimento medido segundo documentação gráfica de Projecto.
Critério de medição de obra: Medir-se-á o comprimento realmente executado segundo especificações de Projecto.

| Código | Un | Descrição | Rendimento | Preço | Importância |
|---|---|---|---|---|---|
| mt37tpa510b | Ud | Material auxiliar para montagem e fixação das tubagens multicamada de polietileno reticulado/alumínio/polietileno de alta densidade (PE-X/Al/PEAD), de 20 mm de diâmetro exterior. (material) | 1 | 213.43 | 213.430 |
| mt37tpa500bd | m | Tubo multicamada de polietileno de alta densidade/alumínio/polietileno de alta densidade (PE-X/Al/PEAD), de 20 mm de diâmetro exterior e 2,5 mm de espessura, segundo NP EN ISO 21003-1, com o preço incrementado em 15% relativamente a acessórios e peças especiais. (material) | 1 | 4761.55 | 4761.550 |
| mo008 | h | Oficial de 1ª canalizador. (mão de obra) | 0.039 | 1057.3 | 41.235 |
| mo107 | h | Ajudante de canalizador. (mão de obra) | 0.039 | 603.82 | 23.549 |
| % | % | Custos directos complementares | 2 % | 5039.764 | 100.795 |
|  |  | Custos directos |  |  | 5140.559 |
