# Tubo de queda à vista no exterior do edifício para águas pluviais

- Propriedade do ficheiro: CYPE Ingenieros S.A.
- Formato: FIEBDC-3/2016
- Programa: Generador de precios de la construcción. CYPE Ingenieros, S.A.
- Data: 15/06/2024
- Âmbito geográfico: Angola
- Moeda: AOA
- Custos indirectos: 3 %
- IVA: 18 %

## I Instalações

### IS Drenagem de águas

#### ISB Tubos de queda

**ISB020** m Tubo de queda à vista no exterior do edifício para águas pluviais.
Tubo de queda circular de aço pré-lacado, de Ø 80 mm, para recolha de águas, formada por peças pré-formadas, com sistema de união por rebites, e vedação com silicone das uniões, colocadas com abraçadeiras metálicas, instalada no exterior do edifício. Inclusive, silicone, ligações, curvas e peças especiais.
Inclui: Marcação do traçado do tubo de queda e da localização dos elementos de fixação. Disposição doa tubos. Fixação do material auxiliar para montagem e fixação à obra. Montagem, ligação e verificação do seu correcto funcionamento.
Critério de medição de projecto: Comprimento medido segundo documentação gráfica de Projecto.
Critério de medição de obra: Medir-se-á o comprimento realmente executado segundo especificações de Projecto.

| Código | Un | Descrição | Rendimento | Preço | Importância |
|---|---|---|---|---|---|
| mt36csa020ac | m | Tubo de queda circular de aço pré-lacado, de Ø 80 mm, com o preço incrementado em 10% relativamente a ligações, curvas e peças especiais. (material) | 1.1 | 10750.99 | 11826.089 |
| mt36csa021a | Ud | Abraçadeira para tubo de queda circular de aço pré-lacado, de Ø 80 mm. (material) | 0.5 | 1676.49 | 838.245 |
| mt15sja100 | Ud | Cartucho de pasta de silicone neutro. (material) | 0.015 | 3721.59 | 55.824 |
| mo008 | h | Oficial de 1ª canalizador. (mão de obra) | 0.131 | 1057.3 | 138.506 |
| mo107 | h | Ajudante de canalizador. (mão de obra) | 0.131 | 603.82 | 79.100 |
| % | % | Custos directos complementares | 2 % | 12937.764 | 258.755 |
|  |  | Custos directos |  |  | 13196.519 |

Resíduos:
- colocação: mt36csa020ac; factor de resíduo 0.0349059
- colocação: mt15sja100 Cartucho de pasta de silicone neutro; factor de resíduo 0.06

## Recursos

**mt36csa020ac** m Tubo de queda circular de aço pré-lacado
Dados técnicos: Custo energético 88.192 MJ; Emissão de CO2 4.477 kg; Código LER 17 04 05; Massa do elemento 8.79 kg; Volume 0.004186 m3
Resíduos:
- embalagem: re170201 Madeira. (componente de resíduo); rendimento 0.011 kg; Código LER 17 02 01; Massa do elemento 1 kg; Volume 0.000909 m3
- embalagem: re170203 Plástico. (componente de resíduo); rendimento 0.003 kg; Código LER 17 02 03; Massa do elemento 1 kg; Volume 0.001667 m3

**mt36csa021a** Ud Abraçadeira para tubo de queda circular de aço pré-lacado, de Ø 80 mm
Dados técnicos: Custo energético 1.317 MJ; Emissão de CO2 0.128 kg
Resíduos:
- embalagem: re150101 Embalagens de papel e cartão. (componente de resíduo); rendimento 0.072 kg; Código LER 15 01 01; Massa do elemento 1 kg; Volume 0.001333 m3

**mt15sja100** Ud Cartucho de pasta de silicone neutro
Dados técnicos: Custo energético 87.088 MJ; Emissão de CO2 3.667 kg; Código LER 17 09 04; Massa do elemento 0.45 kg; Volume 0.0003 m3
Resíduos:
- embalagem: re170203 Plástico; rendimento 0.1 kg
