# Ventilador em linha

- Propriedade do ficheiro: CYPE Ingenieros S.A.
- Formato: FIEBDC-3/2016
- Programa: Generador de precios de la construcción. CYPE Ingenieros, S.A.
- Data: 15/06/2024
- Âmbito geográfico: Angola
- Moeda: AOA
- Custos indirectos: 3 %
- IVA: 18 %

## I Instalações

### IV Ventilação

#### IVM Ventilação mecânica

**IVM040** Ud Ventilador em linha.
Ventilador helicoidal, potência máxima de 13 W, caudal máximo de 110 m³/h, de 99 mm de diâmetro e 67,5 mm de comprimento, nível de pressão sonora de 40 dBA, para condutas de 100 mm de diâmetro, formado por corpo de polipropileno, hélice de ABS, cabo eléctrico de ligação e motor para alimentação monofásica a 230 V e 50 Hz de frequência.
Inclui: Marcação. Colocação. Ligação e verificação do seu correcto funcionamento.
Critério de medição de projecto: Número de unidades previstas, segundo documentação gráfica de Projecto.
Critério de medição de obra: Medir-se-á o número de unidades realmente executadas segundo especificações de Projecto.

| Código | Un | Descrição | Rendimento | Preço | Importância |
|---|---|---|---|---|---|
| mt42vsp070a | Ud | Ventilador helicoidal, potência máxima de 13 W, caudal máximo de 110 m³/h, de 99 mm de diâmetro e 67,5 mm de comprimento, nível de pressão sonora de 40 dBA, para condutas de 100 mm de diâmetro, formado por corpo de polipropileno, hélice de ABS, cabo eléctrico de ligação e motor para alimentação monofásica a 230 V e 50 Hz de frequência. (material) | 1 | 50944.1 | 50944.100 |
| mo005 | h | Oficial de 1ª instalador de ar condicionado. (mão de obra) | 0.197 | 1057.3 | 208.288 |
| mo104 | h | Ajudante de instalador de ar condicionado. (mão de obra) | 0.197 | 603.82 | 118.953 |
| % | % | Custos directos complementares | 2 % | 51271.341 | 1025.427 |
|  |  | Custos directos |  |  | 52296.768 |

## Recursos

**mt42vsp070a** Ud Ventilador helicoidal
Dados técnicos: Custo energético 31.353 MJ; Emissão de CO2 2.164 kg
Resíduos:
- embalagem: re150101 Embalagens de papel e cartão. (componente de resíduo); rendimento 1.32 kg; Código LER 15 01 01; Massa do elemento 1 kg; Volume 0.001333 m3
