# Ventilador em linha

- Propriedade do ficheiro: CYPE Ingenieros S.A.
- Formato: FIEBDC-3/2016
- Programa: Generador de precios de la construcción. CYPE Ingenieros, S.A.
- Data: 15/06/2024
- Âmbito geográfico: Angola
- Moeda: AOA
- Custos indirectos: 3 %
- IVA: 18 %

## I Instalações

### IV Ventilação

#### IVM Ventilação mecânica

**IVM040** Ud Ventilador em linha.
Ventilador helicocentrífugo de perfil baixo, de alto rendimento, de duas velocidades, potência máxima de 10 W, caudal máximo de 190 m³/h, de 137,5 mm de diâmetro e 232 mm de comprimento, nível de pressão sonora de 34 dBA, para condutas de 100 mm de diâmetro, formado por corpo de polipropileno, hélice de ABS, caixa de bornes e motor para alimentação monofásica a 230 V e 50 Hz de frequência.
Inclui: Marcação. Colocação. Ligação e verificação do seu correcto funcionamento.
Critério de medição de projecto: Número de unidades previstas, segundo documentação gráfica de Projecto.
Critério de medição de obra: Medir-se-á o número de unidades realmente executadas segundo especificações de Projecto.

| Código | Un | Descrição | Rendimento | Preço | Importância |
|---|---|---|---|---|---|
| mt42vsp050a | Ud | Ventilador helicocentrífugo de perfil baixo, de alto rendimento, de duas velocidades, potência máxima de 10 W, caudal máximo de 190 m³/h, de 137,5 mm de diâmetro e 232 mm de comprimento, nível de pressão sonora de 34 dBA, para condutas de 100 mm de diâmetro, formado por corpo de polipropileno, hélice de ABS, caixa de bornes e motor para alimentação monofásica a 230 V e 50 Hz de frequência. (material) | 1 | 235057.23 | 235057.230 |
| mo005 | h | Oficial de 1ª instalador de ar condicionado. (mão de obra) | 0.197 | 1057.3 | 208.288 |
| mo104 | h | Ajudante de instalador de ar condicionado. (mão de obra) | 0.197 | 603.82 | 118.953 |
| % | % | Custos directos complementares | 2 % | 235384.471 | 4707.689 |
|  |  | Custos directos |  |  | 240092.160 |

## Recursos

**mt42vsp050a** Ud Ventilador helicocentrífugo de perfil baixo
Dados técnicos: Custo energético 107.954 MJ; Emissão de CO2 4.769 kg
Resíduos:
- embalagem: re150101 Embalagens de papel e cartão. (componente de resíduo); rendimento 1.32 kg; Código LER 15 01 01; Massa do elemento 1 kg; Volume 0.001333 m3
