# Conduta flexível de alumínio/poliéster

- Propriedade do ficheiro: CYPE Ingenieros S.A.
- Formato: FIEBDC-3/2016
- Programa: Generador de precios de la construcción. CYPE Ingenieros, S.A.
- Data: 27/07/2024
- Âmbito geográfico: Angola
- Moeda: AOA
- Custos indirectos: 3 %
- IVA: 18 %

## I Instalações

### IV Ventilação

#### IVV Condutas de admissão e extracção para ventilação

**IVV310** m Conduta flexível de alumínio/poliéster.
Conduta de ventilação, formada por tubo flexível de alumínio, poliéster e cabo de aço em espiral, de 80 mm de diâmetro. Inclusive material auxiliar para montagem e fixação, acessórios e peças especiais.
Inclui: Marcação do traçado da conduta e da localização dos elementos de fixação. Colocação de tubos, acessórios e peças especiais. Fixação do material auxiliar para montagem e fixação à obra. Montagem, ligação e verificação do seu correcto funcionamento.
Critério de medição de projecto: Comprimento medido segundo documentação gráfica de Projecto.
Critério de medição de obra: Medir-se-á o comprimento realmente executado segundo especificações de Projecto.

| Código | Un | Descrição | Rendimento | Preço | Importância |
|---|---|---|---|---|---|
| mt42sfa420a | Ud | Material auxiliar para montagem e fixação das condutas flexíveis de alumínio/poliéster, de 80 mm de diâmetro. (material) | 1 | 415.51 | 415.510 |
| mt42sfa020ac | m | Tubo flexível de alumínio, poliéster e cabo de aço em espiral, de 80 mm de diâmetro, com o preço incrementado em 10% relativamente a acessórios e peças especiais. (material) | 1 | 9122.09 | 9122.090 |
| mo011 | h | Oficial de 1ª montador. (mão de obra) | 0.101 | 1057.3 | 106.787 |
| mo080 | h | Ajudante de montador. (mão de obra) | 0.05 | 604.97 | 30.249 |
| % | % | Custos directos complementares | 2 % | 9674.636 | 193.493 |
|  |  | Custos directos |  |  | 9868.129 |
