# Isolamento térmico pelo exterior de muros em contacto com o terreno, com vidro celular

- Propriedade do ficheiro: CYPE Ingenieros S.A.
- Formato: FIEBDC-3/2016
- Programa: Generador de precios de la construcción. CYPE Ingenieros, S.A.
- Data: 21/06/2024
- Âmbito geográfico: Angola
- Moeda: AOA
- Custos indirectos: 3 %
- IVA: 18 %

## N Isolamentos e impermeabilizações

### NA Isolamentos térmicos

#### NAB Muros em contacto com o terreno

**NAB020** m² Isolamento térmico pelo exterior de muros em contacto com o terreno, com vidro celular.
Isolamento térmico pelo exterior de muros em contacto com o terreno, formado por painel de vidro celular, revestido com uma lâmina de fibra de vidro e uma lâmina de polietileno em cada face, de 1200x600 mm e 130 mm de espessura, segundo EN 13167, resistência à compressão >= 1600 kPa, resistência térmica 0,38 m²°C/W, condutibilidade térmica 0,5 W/(m°C) e Euroclasse A1 de reacção ao fogo segundo NP EN 13501-1, colocado topo a topo e fixado sobre o tardoz do muro com adesivo betuminoso, formado por uma solução de betume asfáltico modificado e cargas minerais em base solvente, de aplicação a frio com um rendimento de 1,75 kg/m²; preparado para receber a impermeabilização e o enchimento com material de drenagem. Inclusive adesivo betuminoso para a vedação de juntas e perfil de chapa curvada, para remate e protecção dos bordos dos painéis de isolamento térmico.
Inclui: Limpeza e preparação da superfície suporte. Aplicação da cola. Implantação e corte do isolamento. Colocação do isolamento. Fixação do isolamento. Vedação de juntas. Colocação do perfil de remate.
Critério de medição de projecto: Superfície medida segundo documentação gráfica de Projecto.
Critério de medição de obra: Medir-se-á a superfície realmente executada segundo especificações de Projecto.

| Código | Un | Descrição | Rendimento | Preço | Importância |
|---|---|---|---|---|---|
| mt14adg010a | kg | Adesivo betuminoso, formado por uma solução de betume asfáltico modificado e cargas minerais em base solvente, de aplicação a frio. (material) | 1.75 | 15290.62 | 26758.585 |
| mt16pvi030tc | m² | Painel de vidro celular, revestido com uma lâmina de fibra de vidro e uma lâmina de polietileno em cada face, de 1200x600 mm e 130 mm de espessura, segundo EN 13167, resistência à compressão >= 1600 kPa, resistência térmica 0,38 m²°C/W, condutibilidade térmica 0,5 W/(m°C) e Euroclasse A1 de reacção ao fogo segundo NP EN 13501-1; para colocar sobre betão. (material) | 1.05 | 173923.1 | 182619.255 |
| mt16aaa100 | m | Perfil de chapa curvada de aço pré-lacado, de 0,6 mm de espessura e 15 mm de largura, para remate e protecção dos bordos dos painéis de isolamento térmico. (material) | 0.33 | 1486.25 | 490.463 |
| mo054 | h | Oficial de 1ª montador de isolamentos. (mão de obra) | 0.289 | 1057.3 | 305.560 |
| mo101 | h | Ajudante de montador de isolamentos. (mão de obra) | 0.289 | 604.97 | 174.836 |
| % | % | Custos directos complementares | 2 % | 210348.699 | 4206.974 |
|  |  | Custos directos |  |  | 214555.673 |

Resíduos:
- colocação: mt14adg010a; factor de resíduo 0.007
- colocação: mt16pvi030tc; factor de resíduo 0.03
- colocação: mt16aaa100; factor de resíduo 0.02

## Recursos

**mt14adg010a** kg Adesivo betuminoso
Dados técnicos: Custo energético 3.024 MJ; Emissão de CO2 0.020 kg; Código LER 17 03 02; Massa do elemento 1 kg; Volume 0.001 m3

**mt16pvi030tc** m² Painel de vidro celular
Dados técnicos: Custo energético 790.444 MJ; Emissão de CO2 33.151 kg; Código LER 17 06 04; Massa do elemento 22.75 kg; Volume 0.037917 m3
Resíduos:
- embalagem: re170203 Plástico. (componente de resíduo); rendimento 0.034 kg; Código LER 17 02 03; Massa do elemento 1 kg; Volume 0.001667 m3

**mt16aaa100** m Perfil de chapa curvada de aço pré-lacado
Dados técnicos: Custo energético 1.173 MJ; Emissão de CO2 0.060 kg; Código LER 17 04 05; Massa do elemento 0.07 kg; Volume 0.000033 m3
Resíduos:
- embalagem: re170203 Plástico; rendimento 0.005 kg
