# Isolamento térmico pelo interior do pano exterior, em fachada dupla de alvenaria face à vista

- Propriedade do ficheiro: CYPE Ingenieros S.A.
- Formato: FIEBDC-3/2016
- Programa: Generador de precios de la construcción. CYPE Ingenieros, S.A.
- Data: 15/06/2024
- Âmbito geográfico: Angola
- Moeda: AOA
- Custos indirectos: 3 %
- IVA: 18 %

## N Isolamentos e impermeabilizações

### NA Isolamentos térmicos

#### NAF Fachadas e paredes meeiras

**NAF010** m² Isolamento térmico pelo interior do pano exterior, em fachada dupla de alvenaria face à vista.
Isolamento térmico pelo interior do pano exterior, em fachada dupla de alvenaria face à vista, com espuma rígida de poliuretano projectado de 40 mm de espessura mínima, 50 kg/m³ de densidade mínima. Colocação em obra: através de projecção mecânica.
Inclui: Limpeza e preparação da superfície do suporte. Protecção dos elementos da envolvente que possam ser afectados durante os trabalhos de projecção do poliuretano. Projecção do poliuretano em camadas sucessivas. Resolução de pontos singulares.
Critério de medição de projecto: Superfície medida segundo documentação gráfica de Projecto.
Critério de medição de obra: Medir-se-á a superfície realmente executada segundo especificações de Projecto.

| Código | Un | Descrição | Rendimento | Preço | Importância |
|---|---|---|---|---|---|
| mt16pop010ee | m² | Espuma rígida de poliuretano projectado "in situ", densidade mínima 50 kg/m³, condutibilidade térmica 0,035 W/(m°C) e Euroclasse E de reacção ao fogo segundo NP EN 13501-1, segundo EN 14315-1; para o enchimento de caixa de ar de 40 mm de espessura média, em paredes exteriores duplas de alvenaria. (material) | 1 | 5393.42 | 5393.420 |
| mq08mpa030 | h | Maquinaria para projecção de produtos isolantes. (equipamento) | 0.1 | 4491.82 | 449.182 |
| mo030 | h | Oficial de 1ª aplicador de produtos isolantes. (mão de obra) | 0.166 | 1028.94 | 170.804 |
| mo068 | h | Ajudante de aplicador de produtos isolantes. (mão de obra) | 0.166 | 604.97 | 100.425 |
| % | % | Custos directos complementares | 2 % | 6113.831 | 122.277 |
|  |  | Custos directos |  |  | 6236.108 |

Resíduos:
- colocação: mt16pop010ee; factor de resíduo 0.024

## Recursos

**mt16pop010ee** m² Espuma rígida de poliuretano projectado "in situ"
Dados técnicos: Custo energético 288.360 MJ; Emissão de CO2 14.000 kg; Código LER 17 06 04; Massa do elemento 2 kg; Volume 0.003333 m3
