# Sistema multifunção "SCHLÜTER-SYSTEMS" sob pavimento cerâmico ou de pedra natural

- Propriedade do ficheiro: CYPE Ingenieros S.A.
- Formato: FIEBDC-3/2016
- Programa: Generador de precios de la construcción. CYPE Ingenieros, S.A.
- Data: 15/06/2024
- Âmbito geográfico: Angola
- Moeda: AOA
- Custos indirectos: 3 %
- IVA: 18 %

## N Isolamentos e impermeabilizações

### NM Sistemas multifunção

#### NMN Pavimentos

**NMN020** m² Sistema multifunção "SCHLÜTER-SYSTEMS" sob pavimento cerâmico ou de pedra natural.
Sistema multifunção "SCHLÜTER-SYSTEMS" sob pavimento cerâmico ou de pedra natural, formado por lâmina impermeabilizante, dessolidarizante e difusora de vapor de água de polietileno com estrutura quadriculada, de 3 mm de espessura, Schlüter-DITRA 30M "SCHLÜTER-SYSTEMS", revestida de geotêxtil não tecido numa das suas faces, fixada ao suporte com cimento cola de presa normal, C1, cor cinzento, espalhado com palustra dentada. Inclusive adesivo bicomponente Schlüter-KERDI-COLL-L e banda de reforço Schlüter-KERDI-KEBA 100/185 para a vedação de juntas e banda de vedação, Schlüter-KERDI-KEBA 100/125, para a vedação de encontros perimetrais.
Critérios considerados na determinação do preço da unidade de obra: O preço não inclui o suporte nem o revestimento.
Inclui: Corte e preparação da lâmina nodular. Espalhamento do cimento cola sobre a superfície suporte. Colocação da lâmina nodular. Vedação de juntas. Vedação de encontros.
Critério de medição de projecto: Superfície medida segundo documentação gráfica de Projecto.
Critério de medição de obra: Medir-se-á a superfície realmente executada segundo especificações de Projecto.

| Código | Un | Descrição | Rendimento | Preço | Importância |
|---|---|---|---|---|---|
| mt09mcr021g | kg | Cimento cola de presa normal, C1, segundo NP EN 12004, cor cinzento. (material) | 2 | 65.26 | 130.520 |
| mt15res300d | m² | Lâmina impermeabilizante, dessolidarizante e difusora de vapor de água de polietileno com estrutura quadriculada, de 3 mm de espessura, Schlüter-DITRA 30M "SCHLÜTER-SYSTEMS", revestida de geotêxtil não tecido numa das suas faces, fornecida em rolos de 30 m de comprimento. (material) | 1.05 | 22840.81 | 23982.851 |
| mt15res060d | kg | Adesivo bicomponente, Schlüter-KERDI-COLL-L "SCHLÜTER-SYSTEMS", à base de uma dispersão acrílica sem dissolventes e pó de cimento, para a vedação de juntas. (material) | 0.36 | 14172.95 | 5102.262 |
| mt15res020qd | m | Banda de vedação, Schlüter-KERDI-KEBA 100/185 "SCHLÜTER-SYSTEMS", de 185 mm de largura e 0,1 mm de espessura, para lâmina impermeabilizante flexível de polietileno, com ambas as faces revestidas de geotêxtil não tecido, fornecida em rolos de 30 m de comprimento. (material) | 0.6 | 6551.42 | 3930.852 |
| mt15res020ob | m | Banda de vedação, Schlüter-KERDI-KEBA 100/125 "SCHLÜTER-SYSTEMS", de 125 mm de largura e 0,1 mm de espessura, para lâmina impermeabilizante flexível de polietileno, com ambas as faces revestidas de geotêxtil não tecido, fornecida em rolos de 30 m de comprimento. (material) | 0.6 | 4779.8 | 2867.880 |
| mo029 | h | Oficial de 1ª aplicador de lâminas impermeabilizantes. (mão de obra) | 0.131 | 1028.94 | 134.791 |
| mo067 | h | Ajudante de aplicador de lâminas impermeabilizantes. (mão de obra) | 0.131 | 604.97 | 79.251 |
| % | % | Custos directos complementares | 2 % | 36228.407 | 724.568 |
|  |  | Custos directos |  |  | 36952.975 |

Resíduos:
- colocação: mt09mcr021g Cimento cola de presa normal, C1, segundo NP EN 12004, cor cinzento; factor de resíduo 0.07
- colocação: mt15res300d; factor de resíduo 0.03
- colocação: mt15res020qd; factor de resíduo 0.0594706
- colocação: mt15res020ob; factor de resíduo 0.0596667

## Recursos

**mt09mcr021g** kg Cimento cola de presa normal, C1, segundo NP EN 12004, cor cinzento
Dados técnicos: Custo energético 3.871 MJ; Emissão de CO2 0.344 kg; Código LER 17 09 04; Massa do elemento 1 kg; Volume 0.000667 m3
Resíduos:
- embalagem: re170203 Plástico. (componente de resíduo); rendimento 0.003 kg; Código LER 17 02 03; Massa do elemento 1 kg; Volume 0.001667 m3

**mt15res300d** m² Lâmina impermeabilizante
Dados técnicos: Custo energético 237.632 MJ; Emissão de CO2 8.474 kg; Código LER 17 06 04; Massa do elemento 1.71 kg; Volume 0.00285 m3
Resíduos:
- embalagem: re170203 Plástico; rendimento 0.034 kg

**mt15res020qd** m Banda de vedação
Dados técnicos: Custo energético 2.462 MJ; Emissão de CO2 0.089 kg; Código LER 17 06 04; Massa do elemento 0.017 kg; Volume 0.000028 m3
Resíduos:
- embalagem: re170203 Plástico; rendimento 0.001 kg

**mt15res020ob** m Banda de vedação
Dados técnicos: Custo energético 1.765 MJ; Emissão de CO2 0.064 kg; Código LER 17 06 04; Massa do elemento 0.012 kg; Volume 0.00002 m3
Resíduos:
- embalagem: re170203 Plástico; rendimento 0.001 kg
