# Revestimento de pavimento industrial, sistema Ucrete "MBCC de Sika"

- Propriedade do ficheiro: CYPE Ingenieros S.A.
- Formato: FIEBDC-3/2016
- Programa: Generador de precios de la construcción. CYPE Ingenieros, S.A.
- Data: 23/05/2024
- Âmbito geográfico: Angola
- Moeda: AOA
- Custos indirectos: 3 %
- IVA: 18 %

## R Revestimentos

### RS Pavimentos

#### RSI Sistemas de pavimentos industriais e decorativos

**RSI030** m² Revestimento de pavimento industrial, sistema Ucrete "MBCC de Sika".
Revestimento de pavimento industrial, realizado sobre base de betão endurecido, com o sistema sistema Ucrete UD200 "MBCC de Sika", apto para uso alimentar, através da aplicação sucessiva de: camada de desgaste 6 mm de espessura, com revestimento de resina de poliuretano e cimento, Ucrete UD200 "MBCC de Sika", de cor creme, prévia aplicação de primário com Ucrete Primer SC "MBCC de Sika".
Critérios considerados na determinação do preço da unidade de obra: O preço não inclui a superfície suporte nem a execução e a vedação das juntas.
Inclui: Limpeza da superfície suporte. Implantação das juntas e panos de trabalho. Aplicação de primário. Derramamento, espalhamento e nivelação da mistura. Limpeza final do pavimento.
Critério de medição de projecto: Superfície medida em projecção horizontal, segundo documentação gráfica de Projecto.
Critério de medição de obra: Medir-se-á, em projecção horizontal, a superfície realmente executada segundo especificações de Projecto.

| Código | Un | Descrição | Rendimento | Preço | Importância |
|---|---|---|---|---|---|
| mt09bnc310a | kg | Primário de três componentes à base de resina de poliuretano e cimento, sem dissolventes, Ucrete Primer SC "MBCC de Sika", de aplicação em superfícies horizontais, de baixa viscosidade e com muito baixo conteúdo de compostos orgânicos voláteis (COV), para pavimentos de altas solicitações do sistema Ucrete. (material) | 0.35 | 2440.78 | 854.273 |
| mt09bnc320zf | kg | Argamassa polimérica de quatro componentes (resina, endurecedor, inertes activos e pigmentos), à base de resina de poliuretano e cimento, sem dissolventes, Ucrete UD200 "MBCC de Sika", acabamento tipo argamassa contínua, de cor creme, SR - B2,0 - AR0,5 - IR4 segundo EN 13813; de aplicação como camada base de 6 mm de espessura, com muito baixo conteúdo de compostos orgânicos voláteis (COV), de alta resistência ao impacto, com resistência a temperaturas elevadas e com alta resistência aos agentes químicos, segundo EN 13813, para pavimentos de altas solicitações do sistema Ucrete. (material) | 15.5 | 717.88 | 11127.140 |
| mo121 | h | Oficial de 1ª aplicador de pavimentos industriais. (mão de obra) | 0.236 | 1028.94 | 242.830 |
| mo122 | h | Ajudante de aplicador de pavimentos industriais. (mão de obra) | 0.367 | 604.97 | 222.024 |
| % | % | Custos directos complementares | 2 % | 12446.267 | 248.925 |
|  |  | Custos directos |  |  | 12695.192 |

Resíduos:
- colocação: mt09bnc310a; factor de resíduo 0.03
- colocação: mt09bnc320zf; factor de resíduo 0.043302

## Recursos

**mt09bnc310a** kg Primário de três componentes à base de resina de poliuretano e cimento
Dados técnicos: Custo energético 26.963 MJ; Emissão de CO2 1.494 kg; Código LER 17 09 04; Massa do elemento 1 kg; Volume 0.000667 m3
Resíduos:
- embalagem: re170203 Plástico. (componente de resíduo); rendimento 0.003 kg; Código LER 17 02 03; Massa do elemento 1 kg; Volume 0.001667 m3

**mt09bnc320zf** kg Argamassa polimérica de quatro componentes (resina
Dados técnicos: Custo energético 26.963 MJ; Emissão de CO2 1.494 kg; Código LER 17 09 04; Massa do elemento 1 kg; Volume 0.000667 m3
Resíduos:
- embalagem: re170203 Plástico; rendimento 0.003 kg
