# Moldura de escaiola, para decoração perimetral de tecto

- Propriedade do ficheiro: CYPE Ingenieros S.A.
- Formato: FIEBDC-3/2016
- Programa: Generador de precios de la construcción. CYPE Ingenieros, S.A.
- Data: 24/06/2024
- Âmbito geográfico: Angola
- Moeda: AOA
- Custos indirectos: 3 %
- IVA: 18 %

## R Revestimentos

### RT Tectos falsos em interiores

#### RTP Pré-fabricados de escaiola

**RTP010** m Moldura de escaiola, para decoração perimetral de tecto.
Moldura lisa de escaiola, de 12x6,5x120 cm, para decoração perimetral de tecto, fixada com cola para escaiola. Inclusive acessórios de fixação.
Inclui: Marcação do traçado da moldura nos paramentos. Disposição e corte das peças. Humidificação da base de fixação. Espalhamento da cola. Colocação e enchimento das juntas das peças. Correcção de falhas de encontros entre peças, esquinas e cantos.
Critério de medição de projecto: Comprimento medido segundo documentação gráfica de Projecto.
Critério de medição de obra: Medir-se-á o comprimento realmente executado segundo especificações de Projecto.

| Código | Un | Descrição | Rendimento | Preço | Importância |
|---|---|---|---|---|---|
| mt12rea010at | m | Moldura lisa de escaiola, de 12x6,5x120 cm. (material) | 1.05 | 1472.28 | 1545.894 |
| mt09eyc030 | kg | Cola para escaiola. (material) | 0.2 | 65.26 | 13.052 |
| mo035 | h | Oficial de 1ª escaiolador. (mão de obra) | 0.21 | 1028.94 | 216.077 |
| % | % | Custos directos complementares | 2 % | 1775.023 | 35.500 |
|  |  | Custos directos |  |  | 1810.523 |

Resíduos:
- colocação: mt12rea010at Moldura lisa de escaiola, de 12x6,5x120 cm; factor de resíduo 0.0203215

## Recursos

**mt12rea010at** m Moldura lisa de escaiola, de 12x6,5x120 cm
Dados técnicos: Custo energético 9.362 MJ; Emissão de CO2 0.416 kg; Código LER 17 08 02; Massa do elemento 2.74 kg; Volume 0.00274 m3
Resíduos:
- embalagem: re170203 Plástico. (componente de resíduo); rendimento 0.001 kg; Código LER 17 02 03; Massa do elemento 1 kg; Volume 0.001667 m3
