# Muro de betão armado para tanque de piscina

- Propriedade do ficheiro: CYPE Ingenieros S.A.
- Formato: FIEBDC-3/2016
- Programa: Generador de precios de la construcción. CYPE Ingenieros, S.A.
- Data: 15/06/2024
- Âmbito geográfico: Angola
- Moeda: AOA
- Custos indirectos: 3 %
- IVA: 18 %

## U Infra-estruturas no logradouro

### UP Piscinas

#### UPG Tanques, vigas de borde e escadas

**UPG008** m³ Muro de betão armado para tanque de piscina.
Muro de betão armado para tanque de piscina de superfície plana, até 3 m de altura, realizado com betão C35/45 (XC2(P) + XD2(P); D25; S3; Cl 0,2) fabricado em central, e betonagem desde camião, e betonagem desde camião, e aço A400 NR, com uma quantidade aproximada de 22 kg/m³. Inclusive tubos de PVC para passagem de instalações, arame de atar e separadores.
Critérios considerados na determinação do preço da unidade de obra: O preço inclui a fundação do muro, a elaboração da armadura (corte, dobragem e moldagem de elementos) no estaleiro da obra e a montagem no lugar definitivo da sua colocação em obra, mas não inclui a cofragem.
Inclui: Marcação da fundação do muro. Colocação das armaduras com separadores homologados. Resolução de juntas de construção. Betonagem e compactação do betão. Cura do betão. Reparação de defeitos superficiais, se for necessário.
Critério de medição de projecto: Volume medido sobre a secção teórica de cálculo, segundo documentação gráfica de Projecto.
Critério de medição de obra: Medir-se-á o volume teórico executado segundo especificações de Projecto.

| Código | Un | Descrição | Rendimento | Preço | Importância |
|---|---|---|---|---|---|
| mt07aco020d | Ud | Separador homologado para muros. (material) | 8 | 13.04 | 104.320 |
| mt07aco040e | kg | Aço em varões nervurados, A400 NR, fornecido em obra em varões sem elaborar, de vários diâmetros. (material) | 22.44 | 273.06 | 6127.466 |
| mt08var050 | kg | Arame galvanizado para atar, de 1,30 mm de diâmetro. (material) | 0.22 | 279.7 | 61.534 |
| mt36tie010da | m | Tubo de PVC, série B, de 75 mm de diâmetro e 3 mm de espessura, com extremo abocardado, segundo NP EN 1329-1. (material) | 0.05 | 3971.29 | 198.565 |
| mt10haf020fjnlc | m³ | Betão C35/45 (XC2(P) + XD2(P); D25; S3; Cl 0,2), fabricado em central, segundo NP EN 206. (material) | 1.05 | 28563.7 | 29991.885 |
| mo043 | h | Oficial de 1ª armador de ferro. (mão de obra) | 0.317 | 1070.79 | 339.440 |
| mo090 | h | Ajudante de armador de ferro. (mão de obra) | 0.375 | 629.14 | 235.928 |
| mo045 | h | Oficial de 1ª estruturista, em trabalhos de betonagem. (mão de obra) | 0.092 | 1070.79 | 98.513 |
| mo092 | h | Ajudante de estruturista, em trabalhos de betonagem. (mão de obra) | 0.367 | 629.14 | 230.894 |
| % | % | Custos directos complementares | 2 % | 37388.545 | 747.771 |
|  |  | Custos directos |  |  | 38136.316 |

Resíduos:
- colocação: mt07aco040e Aço em varões nervurados, A400 NR, fornecido em obra em varões sem elaborar, de vários diâmetros; factor de resíduo 0.0075
- colocação: mt08var050 Arame galvanizado para atar, de 1,30 mm de diâmetro; factor de resíduo 0.0038
- colocação: mt36tie010da Tubo de PVC, série B, de 75 mm de diâmetro e 3 mm de espessura, com extremo abocardado, segundo NP EN 1329-1; factor de resíduo 0.08

## Recursos

**mt07aco020d** Ud Separador homologado para muros
Dados técnicos: Custo energético 1.105 MJ; Emissão de CO2 0.114 kg
Resíduos:
- embalagem: re150101 Embalagens de papel e cartão. (componente de resíduo); rendimento 0.072 kg; Código LER 15 01 01; Massa do elemento 1 kg; Volume 0.001333 m3

**mt07aco040e** kg Aço em varões nervurados, A400 NR, fornecido em obra em varões sem elaborar, de vários diâmetros
Dados técnicos: Custo energético 9.830 MJ; Emissão de CO2 0.510 kg; Código LER 17 04 05; Massa do elemento 1 kg; Volume 0.000476 m3

**mt08var050** kg Arame galvanizado para atar, de 1,30 mm de diâmetro
Dados técnicos: Custo energético 25.100 MJ; Emissão de CO2 2.560 kg; Código LER 17 04 05; Massa do elemento 1 kg; Volume 0.000476 m3

**mt36tie010da** m Tubo de PVC, série B, de 75 mm de diâmetro e 3 mm de espessura, com extremo abocardado, segundo NP EN 1329-1
Dados técnicos: Custo energético 79.519 MJ; Emissão de CO2 1.422 kg; Código LER 17 02 03; Massa do elemento 1.02 kg; Volume 0.0017 m3
Resíduos:
- embalagem: re150101 Embalagens de papel e cartão; rendimento 0.018 kg
- embalagem: re170201 Madeira. (componente de resíduo); rendimento 0.052 kg; Código LER 17 02 01; Massa do elemento 1 kg; Volume 0.000909 m3
- embalagem: re170203 Plástico. (componente de resíduo); rendimento 0.003 kg; Código LER 17 02 03; Massa do elemento 1 kg; Volume 0.001667 m3

**mt10haf020fjnlc** m³ Betão C35/45 (XC2(P) + XD2(P); D25; S3; Cl 0,2), fabricado em central, segundo NP EN 206
Dados técnicos: Custo energético 2208.000 MJ; Emissão de CO2 253.000 kg; Código LER 17 01 01; Massa do elemento 2300 kg; Volume 1.533333 m3
