# Betão projectado, para tanque de piscina

- Propriedade do ficheiro: CYPE Ingenieros S.A.
- Formato: FIEBDC-3/2016
- Programa: Generador de precios de la construcción. CYPE Ingenieros, S.A.
- Data: 15/06/2024
- Âmbito geográfico: Angola
- Moeda: AOA
- Custos indirectos: 3 %
- IVA: 18 %

## U Infra-estruturas no logradouro

### UP Piscinas

#### UPG Tanques, vigas de borde e escadas

**UPG010** m² Betão projectado, para tanque de piscina.
Betão C30/37 (XC2(P) + XD2(P); D12; S3; Cl 0,4), projectado por via húmida para formação de paramento horizontal de tanque de piscina, de 15 cm de espessura, com dupla malha electrossoldada AR76 100x300 mm de aço A500 EL, e armadura de reforço de aço A400 NR, quantidade 4 kg/m³, sem juntas de dilatação. Inclusive arame de atar e separadores.
Inclui: Preparação da superfície suporte. Colocação da malha electrossoldada. Colocação da armadura de reforço. Projecção do betão em camadas sucessivas.
Critério de medição de projecto: Superfície medida segundo documentação gráfica de Projecto.
Critério de medição de obra: Medir-se-á a superfície realmente executada segundo especificações de Projecto.

| Código | Un | Descrição | Rendimento | Preço | Importância |
|---|---|---|---|---|---|
| mt07ame020kkc | m² | Malha electrossoldada AR76 100x300 mm, com arames longitudinais de 7,6 mm de diâmetro e arames transversais de 6,0 mm de diâmetro, aço A500 EL. (material) | 2.2 | 1499.91 | 3299.802 |
| mt07aco040e | kg | Aço em varões nervurados, A400 NR, fornecido em obra em varões sem elaborar, de vários diâmetros. (material) | 4.2 | 273.06 | 1146.852 |
| mt08var050 | kg | Arame galvanizado para atar, de 1,30 mm de diâmetro. (material) | 0.048 | 279.7 | 13.426 |
| mt07aco020d | Ud | Separador homologado para muros. (material) | 4 | 13.04 | 52.160 |
| mt10hes200b | m³ | Betão para projectar, C30/37 (XC2(P) + XD2(P); D12; S3; Cl 0,4), com uma dosagem de cimento de 400 kg/m³, fabricado em central, segundo NP EN 14487-1. (material) | 0.155 | 21366.55 | 3311.815 |
| mq06gun010 | h | Máquina para projectar betão por via húmida 33 kW. (equipamento) | 0.7 | 3823.2 | 2676.240 |
| mo043 | h | Oficial de 1ª armador de ferro. (mão de obra) | 0.113 | 1070.79 | 120.999 |
| mo090 | h | Ajudante de armador de ferro. (mão de obra) | 0.118 | 629.14 | 74.239 |
| mo041 | h | Oficial de 1ª construção de obra civil. (mão de obra) | 0.677 | 1028.94 | 696.592 |
| mo087 | h | Ajudante de construção de obra civil. (mão de obra) | 0.286 | 604.97 | 173.021 |
| % | % | Custos directos complementares | 3 % | 11565.146 | 346.954 |
|  |  | Custos directos |  |  | 11912.100 |

Resíduos:
- colocação: mt07ame020kkc; factor de resíduo 0.0109686
- colocação: mt07aco040e Aço em varões nervurados, A400 NR, fornecido em obra em varões sem elaborar, de vários diâmetros; factor de resíduo 0.0075
- colocação: mt08var050 Arame galvanizado para atar, de 1,30 mm de diâmetro; factor de resíduo 0.0038
- colocação: mt10hes200b; factor de resíduo 0.00121306

## Recursos

**mt07ame020kkc** m² Malha electrossoldada AR76 100x300 mm
Dados técnicos: Custo energético 42.269 MJ; Emissão de CO2 2.193 kg; Código LER 17 04 05; Massa do elemento 4.3 kg; Volume 0.002048 m3

**mt07aco040e** kg Aço em varões nervurados, A400 NR, fornecido em obra em varões sem elaborar, de vários diâmetros
Dados técnicos: Custo energético 9.830 MJ; Emissão de CO2 0.510 kg; Código LER 17 04 05; Massa do elemento 1 kg; Volume 0.000476 m3

**mt08var050** kg Arame galvanizado para atar, de 1,30 mm de diâmetro
Dados técnicos: Custo energético 25.100 MJ; Emissão de CO2 2.560 kg; Código LER 17 04 05; Massa do elemento 1 kg; Volume 0.000476 m3

**mt07aco020d** Ud Separador homologado para muros
Dados técnicos: Custo energético 1.105 MJ; Emissão de CO2 0.114 kg
Resíduos:
- embalagem: re150101 Embalagens de papel e cartão. (componente de resíduo); rendimento 0.072 kg; Código LER 15 01 01; Massa do elemento 1 kg; Volume 0.001333 m3

**mt10hes200b** m³ Betão para projectar
Dados técnicos: Custo energético 2208.000 MJ; Emissão de CO2 253.000 kg; Código LER 17 01 01; Massa do elemento 2300 kg; Volume 1.533333 m3
