# Viga de betão projectado para borda de piscina com skimmer

- Propriedade do ficheiro: CYPE Ingenieros S.A.
- Formato: FIEBDC-3/2016
- Programa: Generador de precios de la construcción. CYPE Ingenieros, S.A.
- Data: 15/06/2024
- Âmbito geográfico: Angola
- Moeda: AOA
- Custos indirectos: 3 %
- IVA: 18 %

## U Infra-estruturas no logradouro

### UP Piscinas

#### UPG Tanques, vigas de borde e escadas

**UPG030** m³ Viga de betão projectado para borda de piscina com skimmer.
Viga de betão projectado para borda de piscina com skimmer, realizada com betão C30/37 (XC2(P) + XD2(P); D12; S3; Cl 0,4), projectado por via húmida, e aço A500 NR, com uma quantidade aproximada de 10 kg/m³; cofragem perdida formada por painéis cerâmicos furados com encaixe macho-fêmea, para revestir, 50x20x3 cm, com com topos rectos, e tijolos cerâmicos furados duplos, para revestir, 30x20x9 cm, com juntas de 10 mm de espessura, assentes com argamassa de cimento confeccionada em obra, com 250 kg/m³ de cimento, cor branca (com areia de mármore branco), dosificação 1:6, fornecida em sacos. Inclusive arame de atar e separadores.
Critérios considerados na determinação do preço da unidade de obra: O preço inclui a elaboração da armadura (corte, dobragem e moldagem de elementos) no estaleiro da obra e a montagem no lugar definitivo da sua colocação em obra, mas não inclui as tubagens de drenagem, os skimmers, as bocas de impulsão nem a tomada do limpa fundos.
Inclui: Preparação da superfície de apoio. Preparação da argamassa. Colocação dos painéis. Assentamento da primeira fiada de tijolos sobre camada de argamassa. Colocação e aprumo de prumos de referência. Colocação de fios entre prumos. Colocação dos tijolos por fiadas a nível. Colocação das armaduras com separadores homologados. Projecção do betão em camadas sucessivas. Cura do betão.
Critério de medição de projecto: Volume medido sobre as secções teóricas da escavação, segundo documentação gráfica de Projecto.
Critério de medição de obra: Medir-se-á o volume teórico executado segundo especificações de Projecto, sem incluir os incrementos por excessos de escavação não autorizados.

| Código | Un | Descrição | Rendimento | Preço | Importância |
|---|---|---|---|---|---|
| mt04lcg020a | Ud | Painel cerâmico furado com encaixe macho-fêmea, para revestir, 50x20x3 cm, com com topos rectos. (material) | 16.667 | 134.82 | 2247.045 |
| mt04lpt010c | Ud | Tijolo cerâmico furado duplo, para revestir, 30x20x9 cm, para utilização em alvenaria protegida (peça P), densidade 746 kg/m³, segundo NP EN 771-1. (material) | 33.333 | 41.79 | 1392.986 |
| mt08aaa010a | m³ | Água. (material) | 0.004 | 279.7 | 1.119 |
| mt01arg005b | t | Areia de mármore branco, para argamassa preparada em obra. (material) | 0.012 | 19119.18 | 229.430 |
| mt08cem041l | kg | Cimento branco em sacos. (material) | 1.852 | 28.86 | 53.449 |
| mt07aco020a | Ud | Separador homologado para fundações. (material) | 10 | 31.28 | 312.800 |
| mt07aco040f | kg | Aço em varões nervurados, A500 NR, fornecido em obra em varões sem elaborar, de vários diâmetros. (material) | 10.5 | 274.9 | 2886.450 |
| mt08var050 | kg | Arame galvanizado para atar, de 1,30 mm de diâmetro. (material) | 0.12 | 279.7 | 33.564 |
| mt10hes200b | m³ | Betão para projectar, C30/37 (XC2(P) + XD2(P); D12; S3; Cl 0,4), com uma dosagem de cimento de 400 kg/m³, fabricado em central, segundo NP EN 14487-1. (material) | 1.05 | 21366.55 | 22434.878 |
| mq06hor010 | h | Betoneira eléctrica com uma capacidade de amassadura de 160 l. (equipamento) | 0.007 | 907.3 | 6.351 |
| mq06gun010 | h | Máquina para projectar betão por via húmida 33 kW. (equipamento) | 0.033 | 3823.2 | 126.166 |
| mo041 | h | Oficial de 1ª construção de obra civil. (mão de obra) | 0.018 | 1028.94 | 18.521 |
| mo087 | h | Ajudante de construção de obra civil. (mão de obra) | 0.115 | 604.97 | 69.572 |
| mo043 | h | Oficial de 1ª armador de ferro. (mão de obra) | 0.105 | 1070.79 | 112.433 |
| mo090 | h | Ajudante de armador de ferro. (mão de obra) | 0.118 | 629.14 | 74.239 |
| % | % | Custos directos complementares | 2 % | 29999.003 | 599.980 |
|  |  | Custos directos |  |  | 30598.983 |

Resíduos:
- colocação: mt04lcg020a Painel cerâmico furado com encaixe macho-fêmea, para revestir, 50x20x3 cm, com com topos rectos; factor de resíduo 0.0196
- colocação: mt04lpt010c; factor de resíduo 0.0516306
- colocação: mt01arg005b Areia de mármore branco, para argamassa preparada em obra; factor de resíduo 0.003
- colocação: mt08cem041l Cimento branco em sacos; factor de resíduo 0.0063
- colocação: mt07aco040f Aço em varões nervurados, A500 NR, fornecido em obra em varões sem elaborar, de vários diâmetros; factor de resíduo 0.0075
- colocação: mt08var050 Arame galvanizado para atar, de 1,30 mm de diâmetro; factor de resíduo 0.0038
- colocação: mt10hes200b; factor de resíduo 0.00121306

## Recursos

**mt04lcg020a** Ud Painel cerâmico furado com encaixe macho-fêmea, para revestir, 50x20x3 cm, com com topos rectos
Dados técnicos: Custo energético 12.713 MJ; Emissão de CO2 0.660 kg; Código LER 17 01 03; Massa do elemento 3.2 kg; Volume 0.00256 m3
Resíduos:
- embalagem: re170201 Madeira. (componente de resíduo); rendimento 0.017 kg; Código LER 17 02 01; Massa do elemento 1 kg; Volume 0.000909 m3
- embalagem: re170203 Plástico. (componente de resíduo); rendimento 0.004 kg; Código LER 17 02 03; Massa do elemento 1 kg; Volume 0.001667 m3

**mt04lpt010c** Ud Tijolo cerâmico furado duplo
Dados técnicos: Custo energético 11.437 MJ; Emissão de CO2 0.829 kg; Código LER 17 01 02; Massa do elemento 3.5 kg; Volume 0.0028 m3
Resíduos:
- embalagem: re170201 Madeira; rendimento 0.008 kg
- embalagem: re170203 Plástico; rendimento 0.001 kg

**mt08aaa010a** m³ Água
Dados técnicos: Custo energético 60.000 MJ; Emissão de CO2 30.000 kg

**mt01arg005b** t Areia de mármore branco, para argamassa preparada em obra
Dados técnicos: Custo energético 75.000 MJ; Emissão de CO2 4.000 kg; Código LER 01 04 08; Massa do elemento 1000 kg; Volume 0.666667 m3

**mt08cem041l** kg Cimento branco em sacos
Dados técnicos: Custo energético 7.174 MJ; Emissão de CO2 0.904 kg; Código LER 17 01 01; Massa do elemento 1 kg; Volume 0.000667 m3
Resíduos:
- embalagem: re150101 Embalagens de papel e cartão. (componente de resíduo); rendimento 0.014 kg; Código LER 15 01 01; Massa do elemento 1 kg; Volume 0.001333 m3
- embalagem: re170201 Madeira; rendimento 0.001 kg
- embalagem: re170203 Plástico; rendimento 0.003 kg

**mt07aco020a** Ud Separador homologado para fundações
Dados técnicos: Custo energético 1.105 MJ; Emissão de CO2 0.114 kg
Resíduos:
- embalagem: re150101 Embalagens de papel e cartão; rendimento 0.072 kg

**mt07aco040f** kg Aço em varões nervurados, A500 NR, fornecido em obra em varões sem elaborar, de vários diâmetros
Dados técnicos: Custo energético 9.830 MJ; Emissão de CO2 0.510 kg; Código LER 17 04 05; Massa do elemento 1 kg; Volume 0.000476 m3

**mt08var050** kg Arame galvanizado para atar, de 1,30 mm de diâmetro
Dados técnicos: Custo energético 25.100 MJ; Emissão de CO2 2.560 kg; Código LER 17 04 05; Massa do elemento 1 kg; Volume 0.000476 m3

**mt10hes200b** m³ Betão para projectar
Dados técnicos: Custo energético 2208.000 MJ; Emissão de CO2 253.000 kg; Código LER 17 01 01; Massa do elemento 2300 kg; Volume 1.533333 m3
