# Camada de mistura betuminosa contínua a quente

- Propriedade do ficheiro: CYPE Ingenieros S.A.
- Formato: FIEBDC-3/2016
- Programa: Generador de precios de la construcción. CYPE Ingenieros, S.A.
- Data: 15/06/2024
- Âmbito geográfico: Angola
- Moeda: AOA
- Custos indirectos: 3 %
- IVA: 18 %

## U Infra-estruturas no logradouro

### UX Pavimentos

#### UXF Betuminosos

**UXF010** m² Camada de mistura betuminosa contínua a quente.
Camada de 8 cm de espessura de mistura betuminosa contínua a quente AC22 base S, para camada base, de composição semi-densa, com inerte calcário de 22 mm de tamanho máximo e betume asfáltico de penetração.
Critérios considerados na determinação do preço da unidade de obra: O preço não inclui a camada base.
Inclui: Marcação de níveis. Transporte da mistura betuminosa. Espalhamento da mistura betuminosa. Compactação da camada de mistura betuminosa. Execução de juntas transversais e longitudinais na camada de mistura betuminosa. Limpeza final.
Critério de medição de projecto: Superfície medida em projecção horizontal, segundo documentação gráfica de Projecto.
Critério de medição de obra: Medir-se-á, em projecção horizontal, a superfície realmente executada segundo especificações de Projecto.

| Código | Un | Descrição | Rendimento | Preço | Importância |
|---|---|---|---|---|---|
| mt47aag020pd | t | Mistura betuminosa contínua a quente AC22 base S, para camada base, de composição semi-densa, com inerte calcário de 22 mm de tamanho máximo e betume asfáltico de penetração, segundo NP EN 13108-1. (material) | 0.184 | 97140.52 | 17873.856 |
| mq11ext030 | h | Espalhadora asfáltica sobre rastos, de 81 kW. (equipamento) | 0.002 | 59763.87 | 119.528 |
| mq02ron010a | h | Cilindro vibratório tandem auto-propulsado, de 24,8 kW, de 2450 kg, largura de trabalho 100 cm. (equipamento) | 0.002 | 14650.7 | 29.301 |
| mq11com010 | h | Compactador de pneus auto-propulsado, de 12/22 t. (equipamento) | 0.002 | 17142.56 | 34.285 |
| mo041 | h | Oficial de 1ª construção de obra civil. (mão de obra) | 0.005 | 1028.94 | 5.145 |
| mo087 | h | Ajudante de construção de obra civil. (mão de obra) | 0.022 | 604.97 | 13.309 |
| % | % | Custos directos complementares | 2 % | 18075.424 | 361.508 |
|  |  | Custos directos |  |  | 18436.932 |

Resíduos:
- colocação: mt47aag020pd; factor de resíduo 0.0105

## Recursos

**mt47aag020pd** t Mistura betuminosa contínua a quente AC22 base S
Dados técnicos: Custo energético 3024.300 MJ; Emissão de CO2 19.960 kg; Código LER 17 03 02; Massa do elemento 1000 kg; Volume 1 m3
