# Ensaio de inertes

- Propriedade do ficheiro: CYPE Ingenieros S.A.
- Formato: FIEBDC-3/2016
- Programa: Generador de precios de la construcción. CYPE Ingenieros, S.A.
- Data: 24/05/2024
- Âmbito geográfico: Angola
- Moeda: AOA
- Custos indirectos: 3 %
- IVA: 18 %

## X Controlo de qualidade e ensaios

### XT Terras e inertes

#### XTA Inertes

**XTA010** Ud Ensaio de inertes.
Ensaios a realizar em laboratório acreditado na área técnica correspondente, sobre uma amostra de inertes, recolhida em obra, para a determinação das seguintes características: granulometria segundo EN 933-1 e NP EN 933-2, conteúdo de torrões de argila, conteúdo de compostos de enxofre segundo EN 1744-1. Incluindo deslocamento à obra, recolha de amostra e relatório de resultados.
Inclui: Deslocamento à obra. Recolha de amostras. Realização dos ensaios. Redacção de relatório dos resultados dos ensaios realizados.
Critério de medição de projecto: Ensaio a realizar, segundo documentação do Plano de controlo de qualidade.

| Código | Un | Descrição | Rendimento | Preço | Importância |
|---|---|---|---|---|---|
| mt49ari010 | Ud | Análise granulométrica por peneiração de uma amostra de agregado para betão segundo EN 933-1 e NP EN 933-2, inclusive deslocamento à obra, recolha de amostra e relatório de resultados. (material) | 1 | 63409.71 | 63409.710 |
| mt49ari020 | Ud | Ensaio para determinar o conteúdo de terrões de argila de uma amostra de agregado para betão, inclusive deslocamento à obra, recolha de amostra e relatório de resultados. (material) | 1 | 45527.05 | 45527.050 |
| mt49ari070 | Ud | Ensaio para determinar o conteúdo de compostos de enxofre de uma amostra de agregado para betão, segundo EN 1744-1, inclusive deslocamento à obra, recolha de amostra e relatório de resultados. (material) | 1 | 485447.53 | 485447.530 |
| % | % | Custos directos complementares | 2 % | 594384.290 | 11887.686 |
|  |  | Custos directos |  |  | 606271.976 |
