# Batente para protecção de camiões durante a descarga em bordos de escavação

- Propriedade do ficheiro: CYPE Ingenieros S.A.
- Formato: FIEBDC-3/2016
- Programa: Generador de precios de la construcción. CYPE Ingenieros, S.A.
- Data: 15/06/2024
- Âmbito geográfico: Angola
- Moeda: AOA
- Custos indirectos: 3 %
- IVA: 18 %

## Y Segurança e saúde

### YC Sistemas de protecção colectiva

#### YCB Delimitação e protecção de bordos de escavação

**YCB060** m Batente para protecção de camiões durante a descarga em bordos de escavação.
Protecção face à queda de camiões em bordos de escavação, durante os trabalhos de descarga directa de betão ou materiais de enchimento, formada por batente composto por 3 pranchões de madeira de pinho de 25x7,5 cm, amortizáveis em 4 utilizações e perfis de aço EN 10025 S275JR, laminado a quente, da série IPN 320, galvanizado a quente, de 1 m de comprimento, cravados no terreno cada 2,0 m, amortizáveis em 150 utilizações. Inclusive elementos de aço para o samblagem dos pranchões.
Critério de medição de projecto: Comprimento medido segundo Plano de Segurança e Saúde.
Critério de medição de obra: Será medido o comprimento realmente montado segundo especificações do Plano de Segurança e Saúde.

| Código | Un | Descrição | Rendimento | Preço | Importância |
|---|---|---|---|---|---|
| mt50spa050o | m³ | Pranchão de madeira de pinho, dimensões 25x7,5 cm. (material) | 0.014 | 522211.6 | 7310.962 |
| mt07emr511a | kg | Ferragens de aço galvanizado tipo DX51D+Z275N e parafusos rosca-chapa de aço zincado, para samblagem de estruturas de madeira, para classes de serviço 1 e 2 segundo NP EN 1995-1-1. (material) | 1.57 | 2376.97 | 3731.843 |
| mt07ala110mb | m | Perfil de aço EN 10025 S275JR, série IPN 320, laminado a quente, com recobrimento galvanizado, para aplicações estruturais. Trabalhado e montado em oficina, para colocar em obra. (material) | 0.005 | 43160.34 | 215.802 |
| mt27pfi010 | l | Primário de secagem rápida, formulado com resinas alquídicas modificadas e fosfato de zinco. (material) | 0.002 | 5707.23 | 11.414 |
| mo119 | h | Oficial de 1ª Segurança e Saúde. (mão de obra) | 0.197 | 1028.94 | 202.701 |
| mo120 | h | Operário Segurança e Saúde. (mão de obra) | 0.197 | 581.64 | 114.583 |
| % | % | Custos directos complementares | 2 % | 11587.305 | 231.746 |
|  |  | Custos directos |  |  | 11819.051 |

Resíduos:
- colocação: mt50spa050o Pranchão de madeira de pinho, dimensões 25x7,5 cm; factor de resíduo 1
- colocação: mt07emr511a; factor de resíduo 0.0045
- colocação: mt07ala110mb; factor de resíduo 0.0045
- colocação: mt27pfi010 Primário de secagem rápida, formulado com resinas alquídicas modificadas e fosfato de zinco; factor de resíduo 0.06

## Recursos

**mt50spa050o** m³ Pranchão de madeira de pinho, dimensões 25x7,5 cm
Dados técnicos: Custo energético 78108.000 MJ; Emissão de CO2 -1069.500 kg; Código LER 17 02 01; Massa do elemento 575 kg; Volume 0.522727 m3

**mt07emr511a** kg Ferragens de aço galvanizado tipo DX51D+Z275N e parafusos rosca-chapa de aço zincado
Dados técnicos: Custo energético 25.100 MJ; Emissão de CO2 2.560 kg; Código LER 17 04 05; Massa do elemento 1 kg; Volume 0.000476 m3

**mt07ala110mb** m Perfil de aço EN 10025 S275JR
Dados técnicos: Custo energético 600.613 MJ; Emissão de CO2 31.161 kg; Código LER 17 04 05; Massa do elemento 61.1 kg; Volume 0.029095 m3

**mt27pfi010** l Primário de secagem rápida, formulado com resinas alquídicas modificadas e fosfato de zinco
Dados técnicos: Custo energético 114.556 MJ; Emissão de CO2 4.598 kg; Código LER 17 09 04; Massa do elemento 1.406 kg; Volume 0.000937 m3
Resíduos:
- embalagem: re150104 Embalagens de metal. (componente de resíduo); rendimento 0.042 kg; Código LER 15 01 04; Massa do elemento 1 kg; Volume 0.001667 m3
