# Calçado de segurança, protecção e trabalho

- Propriedade do ficheiro: CYPE Ingenieros S.A.
- Formato: FIEBDC-3/2016
- Programa: Generador de precios de la construcción. CYPE Ingenieros, S.A.
- Data: 15/06/2024
- Âmbito geográfico: Angola
- Moeda: AOA
- Custos indirectos: 3 %
- IVA: 18 %

## Y Segurança e saúde

### YI Equipamentos de protecção individual

#### YIP Para os pés e as pernas

**YIP010** Ud Calçado de segurança, protecção e trabalho.
Par de sapatos de segurança, com biqueira resistente a um impacto até 200 J e a uma compressão até 15 kN, a zona do tacão fechada, de tipo isolante, com resistência ao deslizamento, com código de designação SB, amortizável em 2 utilizações.
Critério de medição de projecto: Número de unidades previstas, segundo Plano de Segurança e Saúde.
Critério de medição de obra: Será medido o número de unidades realmente fornecidas segundo especificações do Plano de Segurança e Saúde.

| Código | Un | Descrição | Rendimento | Preço | Importância |
|---|---|---|---|---|---|
| mt50epp010hyb | Ud | Par de sapatos de segurança, com biqueira resistente a um impacto até 200 J e a uma compressão até 15 kN, a zona do tacão fechada, de tipo isolante, com resistência ao deslizamento, EPI de categoria III, segundo EN ISO 20344, EN 50321 e EN ISO 20345, cumprindo todos os requisitos de segurança segundo a Portaria n.º 1131/93. (material) | 0.5 | 300050.12 | 150025.060 |
| % | % | Custos directos complementares | 2 % | 150025.060 | 3000.501 |
|  |  | Custos directos |  |  | 153025.561 |
