# Cone

- Propriedade do ficheiro: CYPE Ingenieros S.A.
- Formato: FIEBDC-3/2016
- Programa: Generador de precios de la construcción. CYPE Ingenieros, S.A.
- Data: 15/06/2024
- Âmbito geográfico: Angola
- Moeda: AOA
- Custos indirectos: 3 %
- IVA: 18 %

## Y Segurança e saúde

### YS Sinalização provisória de obras

#### YSB Balizamento

**YSB060** Ud Cone.
Cone de sinalização reflector de 75 cm de altura, de 2 peças, com corpo de polietileno e base de borracha, com 1 banda reflectora de 300 mm de largura e retro-reflexão nível 2 (H.I.), amortizável em 10 utilizações. Inclusive, manutenção em condições seguras durante todo o período de tempo necessário e desmontagem.
Inclui: Colocação e verificação. Desmontagem posterior. Transporte até ao local de armazenamento ou remoção para contentor.
Critério de medição de projecto: Número de unidades previstas, segundo Plano de Segurança e Saúde.
Critério de medição de obra: Medir-se-á o número de unidades realmente colocadas segundo especificações do Plano de Segurança e Saúde.

| Código | Un | Descrição | Rendimento | Preço | Importância |
|---|---|---|---|---|---|
| mt50bal030Cb | Ud | Cone de sinalização reflector de 75 cm de altura, de 2 peças, com corpo de polietileno e base de borracha, com 1 banda reflectora de 300 mm de largura e retro-reflexão nível 2 (H.I.). (material) | 0.1 | 27993.97 | 2799.397 |
| mo120 | h | Operário Segurança e Saúde. (mão de obra) | 0.026 | 581.64 | 15.123 |
| % | % | Custos directos complementares | 2 % | 2814.520 | 56.290 |
|  |  | Custos directos |  |  | 2870.810 |

Resíduos:
- colocação: mt50bal030Cb; factor de resíduo 1

## Recursos

**mt50bal030Cb** Ud Cone de sinalização reflector de 75 cm de altura
Dados técnicos: Custo energético 609.876 MJ; Emissão de CO2 23.571 kg; Código LER 17 02 03; Massa do elemento 5.4 kg; Volume 0.009 m3
