# Sinal provisório de obra

- Propriedade do ficheiro: CYPE Ingenieros S.A.
- Formato: FIEBDC-3/2016
- Programa: Generador de precios de la construcción. CYPE Ingenieros, S.A.
- Data: 23/05/2024
- Âmbito geográfico: Angola
- Moeda: AOA
- Custos indirectos: 3 %
- IVA: 18 %

## Y Segurança e saúde

### YS Sinalização provisória de obras

#### YSV Sinalização vertical

**YSV010** Ud Sinal provisório de obra.
Fornecimento, colocação e desmontagem de sinal provisório de obra de chapa de aço galvanizado, de indicação, rectangular, 60x90 cm, com retro-reflexão nível 1 (E.G.), amortizável em 5 utilizações, com poste de aço galvanizado de 145 cm de altura, amortizável em 5 utilizações e pé portátil, amortizável em 5 utilizações. Inclusive manutenção em condições seguras durante todo o período de tempo necessário.
Critério de medição de projecto: Número de unidades previstas, segundo Plano de Segurança e Saúde.
Critério de medição de obra: Medir-se-á o número de unidades realmente colocadas segundo especificações do Plano de Segurança e Saúde.

| Código | Un | Descrição | Rendimento | Preço | Importância |
|---|---|---|---|---|---|
| mt50les010ra | Ud | Sinal provisório de obra de chapa de aço galvanizado, de indicação, rectangular, 60x90 cm, com retro-reflexão nível 1 (E.G.), segundo o Decreto Regulamentar n.º 22-A/98. (material) | 0.2 | 124320.61 | 24864.122 |
| mt50les040a | Ud | Poste de aço galvanizado de 80x40x2 mm e 145 cm de altura. (material) | 0.2 | 23970.36 | 4794.072 |
| mt50les060 | Ud | Pé portátil em cruz de aço galvanizado, para sinal provisório de obra. (material) | 0.2 | 17977.78 | 3595.556 |
| mo120 | h | Operário Segurança e Saúde. (mão de obra) | 0.262 | 581.64 | 152.390 |
| % | % | Custos directos complementares | 2 % | 33406.140 | 668.123 |
|  |  | Custos directos |  |  | 34074.263 |

Resíduos:
- colocação: mt50les010ra; factor de resíduo 1
- colocação: mt50les040a Poste de aço galvanizado de 80x40x2 mm e 145 cm de altura; factor de resíduo 1
- colocação: mt50les060 Pé portátil em cruz de aço galvanizado, para sinal provisório de obra; factor de resíduo 1

## Recursos

**mt50les010ra** Ud Sinal provisório de obra de chapa de aço galvanizado
Dados técnicos: Custo energético 116.715 MJ; Emissão de CO2 11.904 kg; Código LER 17 04 05; Massa do elemento 4.65 kg; Volume 0.002214 m3

**mt50les040a** Ud Poste de aço galvanizado de 80x40x2 mm e 145 cm de altura
Dados técnicos: Custo energético 66.992 MJ; Emissão de CO2 6.833 kg; Código LER 17 04 05; Massa do elemento 2.669 kg; Volume 0.001271 m3

**mt50les060** Ud Pé portátil em cruz de aço galvanizado, para sinal provisório de obra
Dados técnicos: Custo energético 50.200 MJ; Emissão de CO2 5.120 kg; Código LER 17 04 05; Massa do elemento 2 kg; Volume 0.000952 m3
