# Muro-guia para parede moldada

- Propriedade do ficheiro: CYPE INGENIEROS, S.A.
- Formato: FIEBDC-3/2002
- Âmbito geográfico: Angola
- Moeda: AOA
- Custos indirectos: 3.00 %
- IVA: 18.00 %

## C Fundações

### CC Contenções

#### CCP Paredes moldadas

**CCP005** m Muro-guia para parede moldada.
Duplo muro-guia, para parede moldada, de betão armado de secção 70x25 cm; realizado com betão C30/37 (X0(P); D12; S3; Cl 0,4) fabricado em central, e betonagem desde camião, e aço A400 NR, com uma quantidade aproximada de 25 kg/m; montagem e desmontagem do sistema de cofragem recuperável metálica nas duas faces. Inclusive arame de atar, separadores e líquido descofrante, para evitar a aderência do betão à cofragem.
Critérios considerados na determinação do preço da unidade de obra: O preço inclui a elaboração da armadura (corte, dobragem e moldagem de elementos) no estaleiro da obra e a montagem no lugar definitivo da sua colocação em obra. O preço inclui a demolição do muro-guia com retroescavadora com martelo demolidor e a carga mecânica de entulho para camião ou contentor.
Inclui: Implantação dos muros-guia. Montagem do sistema de cofragem. Colocação da armadura. Betonagem e compactação do betão. Desmontagem do sistema de cofragem. Regularização e limpeza superficial do paramento aparente. Cotagem do comprimento de cada painel sobre os muros-guia já realizados. Marcação da cota do fundo da perfuração, da rasante do betão e das armaduras. Demolição do elemento com retroescavadora com martelo demolidor. Limpeza e recolha de entulho. Carga mecânica de entulho para camião ou contentor.
Critério de medição de projecto: Comprimento medido entre eixos, segundo documentação gráfica de Projecto.
Critério de medição de obra: Medir-se-á, a eixo de parede, o comprimento realmente executado segundo especificações de Projecto.

| Código | Un | Descrição | Rendimento | Preço | Importância |
|---|---|---|---|---|---|
| mt08eme040 | m² | Painéis metálicos de várias dimensões, para cofragem de elementos de betão. (material) | 0.007 | 9695.99 | 67.87 |
| mt50spa052b | m | Pranchão de madeira de pinho, de 20x7,2 cm. (material) | 0.028 | 7516.43 | 210.46 |
| mt50spa081a | Ud | Escora metálica telescópica, até 3 m de altura. (material) | 0.018 | 22891.70 | 412.05 |
| mt08eme051a | m | Fita de aço galvanizado, para cofragem metálica. (material) | 0.140 | 54.08 | 7.57 |
| mt08var050 | kg | Arame galvanizado para atar, de 1,30 mm de diâmetro. (material) | 0.370 | 279.70 | 103.49 |
| mt08var060 | kg | Pregos de aço de 20x100 mm. (material) | 0.140 | 1631.54 | 228.42 |
| mt08dba010d | l | Agente desmoldante, à base de óleos especiais, emulsionante em água, para cofragens metálicas, fenólicas ou de madeira. (material) | 0.042 | 336.41 | 14.13 |
| mt07aco020a | Ud | Separador homologado para fundações. (material) | 3.000 | 31.28 | 93.84 |
| mt07aco040e | kg | Aço em varões nervurados, A400 NR, fornecido em obra em varões sem elaborar, de vários diâmetros. (material) | 26.250 | 273.06 | 7167.83 |
| mt10haf020gNtic | m³ | Betão C30/37 (X0(P); D12; S3; Cl 0,4), fabricado em central, segundo NP EN 206. (material) | 0.385 | 27776.51 | 10693.96 |
| mq01exn020a | h | Retroescavadora hidráulica sobre pneus, de 105 kW. (equipamento) | 0.231 | 13652.19 | 3153.66 |
| mq01ret010 | h | Miniretroescavadora sobre pneus de 15 kW. (equipamento) | 0.108 | 12061.65 | 1302.66 |
| op00ciz020 |  | Guilhotina para aço em varões nervurados. | 1.000 | 0.00 | 0.00 |
| op00ata010 |  | Máquina de amarrar ferro. | 1.000 | 0.00 | 0.00 |
| au00auh020 |  | Calha para descarga do betão. | 1.000 | 0.00 | 0.00 |
| au00auh040 |  | Vibrador de betão, eléctrico. | 1.000 | 0.00 | 0.00 |
| mo044 | h | Oficial de 1ª cofrador. (mão de obra) | 0.551 | 1070.79 | 590.01 |
| mo091 | h | Ajudante de cofrador. (mão de obra) | 0.734 | 629.14 | 461.79 |
| mo043 | h | Oficial de 1ª armador de ferro. (mão de obra) | 0.262 | 1070.79 | 280.55 |
| mo090 | h | Ajudante de armador de ferro. (mão de obra) | 0.295 | 629.14 | 185.60 |
| mo045 | h | Oficial de 1ª estruturista, em trabalhos de betonagem. (mão de obra) | 0.035 | 1070.79 | 37.48 |
| mo092 | h | Ajudante de estruturista, em trabalhos de betonagem. (mão de obra) | 0.141 | 629.14 | 88.71 |
| mo113 | h | Operário não qualificado construção. (mão de obra) | 0.303 | 581.64 | 176.24 |
| % | % | Custos directos complementares | 2 % | 25276.32 | 505.53 |
|  |  | Custos directos |  |  | 25781.85 |
