# Estaca barrete de betão armado, sem lamas

- Propriedade do ficheiro: CYPE INGENIEROS, S.A.
- Formato: FIEBDC-3/2002
- Âmbito geográfico: Angola
- Moeda: AOA
- Custos indirectos: 3.00 %
- IVA: 18.00 %

## C Fundações

### CP Profundas

#### CPZ Estaca barrete

**CPZ010** m² Estaca barrete de betão armado, sem lamas.
Estaca barrete de betão armado, de 45 cm de espessura, com uma largura de 80 a 300 cm e até 30 m de profundidade, ou até encontrar rocha ou camadas duras de terreno, em terreno coesivo estável sem rejeição no ensaio SPT, sem utilização de lamas tixotrópicas; realizado com betão C25/30 (XC1(P); D12; S4; Cl 0,4) fabricado em central, e betonagem desde camião, com betonagem contínua em seco através de tubo Tremie, e aço A400 NR, com uma quantidade aproximada de 30 kg/m². Incluindo arame de atar e separadores.
Critérios considerados na determinação do preço da unidade de obra: O preço inclui a elaboração da armadura (corte, dobragem e moldagem de elementos) no estaleiro da obra e a montagem no lugar definitivo da sua colocação em obra.
Inclui: Escavação e extracção de terras. Colocação da armadura. Colocação do tubo Tremie. Betonagem e compactação do betão.
Critério de medição de projecto: Superfície medida segundo documentação gráfica de Projecto.
Critério de medição de obra: Medir-se-á a superfície realmente executada segundo especificações de Projecto.

| Código | Un | Descrição | Rendimento | Preço | Importância |
|---|---|---|---|---|---|
| mt07aco020j | Ud | Separador homologado para paredes moldadas. (material) | 2.000 | 20.85 | 41.70 |
| mt07aco040e | kg | Aço em varões nervurados, A400 NR, fornecido em obra em varões sem elaborar, de vários diâmetros. (material) | 31.500 | 273.06 | 8601.39 |
| mt08var050 | kg | Arame galvanizado para atar, de 1,30 mm de diâmetro. (material) | 0.330 | 279.70 | 92.30 |
| mt10haf020fgnge | m³ | Betão C25/30 (XC1(P); D12; S4; Cl 0,4), fabricado em central, segundo NP EN 206. (material) | 0.572 | 26764.41 | 15309.24 |
| mq03pae060ym | h | Maquinaria para escavação de parede moldada de 45 cm de espessura e até 30 m de profundidade, escavação sem utilização de lamas tixotrópicas, em terreno coerente estável sem rejeição no ensaio SPT. (equipamento) | 0.330 | 10603.65 | 3499.20 |
| mq07gte010c | h | Autogrua de braço telescópico com uma capacidade de elevação de 30 t e 27 m de altura máxima de trabalho. (equipamento) | 0.120 | 19734.57 | 2368.15 |
| op00ciz020 |  | Guilhotina para aço em varões nervurados. | 1.000 | 0.00 | 0.00 |
| op00ata010 |  | Máquina de amarrar ferro. | 1.000 | 0.00 | 0.00 |
| au00auh020 |  | Calha para descarga do betão. | 1.000 | 0.00 | 0.00 |
| au00auh050 |  | Tubo Tremie. | 1.000 | 0.00 | 0.00 |
| mo043 | h | Oficial de 1ª armador de ferro. (mão de obra) | 0.346 | 1070.79 | 370.49 |
| mo090 | h | Ajudante de armador de ferro. (mão de obra) | 0.476 | 629.14 | 299.47 |
| mo045 | h | Oficial de 1ª estruturista, em trabalhos de betonagem. (mão de obra) | 0.165 | 1070.79 | 176.68 |
| mo092 | h | Ajudante de estruturista, em trabalhos de betonagem. (mão de obra) | 0.660 | 629.14 | 415.23 |
| % | % | Custos directos complementares | 2 % | 31173.85 | 623.48 |
|  |  | Custos directos |  |  | 31797.33 |
