# Demolição de pavimento de pedra natural

- Propriedade do ficheiro: CYPE INGENIEROS, S.A.
- Formato: FIEBDC-3/2002
- Âmbito geográfico: Angola
- Moeda: AOA
- Custos indirectos: 3.00 %
- IVA: 18.00 %

## D Demolições

### DR Revestimentos

#### DRS Pavimentos

**DRS030** m² Demolição de pavimento de pedra natural.
Demolição de pavimento existente no interior do edifício, de ladrilhos de granito, com martelo pneumático, sem deteriorar os elementos construtivos contíguos, e carga manual para camião ou contentor.
Critérios considerados na determinação do preço da unidade de obra: O preço inclui a picagem do material de fixação aderido ao suporte, mas não inclui a demolição da base suporte.
Inclui: Demolição do elemento. Fragmentação do entulho em peças manejáveis. Remoção e acumulação de entulho. Limpeza dos restos da obra. Carga manual de entulho para camião ou contentor.
Critério de medição de projecto: Superfície medida segundo documentação gráfica de Projecto.
Critério de medição de obra: Medir-se-á a superfície realmente demolida segundo especificações de Projecto.

| Código | Un | Descrição | Rendimento | Preço | Importância |
|---|---|---|---|---|---|
| mq05mai030 | h | Martelo pneumático. (equipamento) | 0.150 | 1201.74 | 180.26 |
| mq05pdm110 | h | Compressor portátil diesel média pressão 10 m³/min. (equipamento) | 0.150 | 2038.25 | 305.74 |
| mo112 | h | Operário especializado construção. (mão de obra) | 0.131 | 591.15 | 77.44 |
| mo113 | h | Operário não qualificado construção. (mão de obra) | 0.131 | 581.64 | 76.19 |
| % | % | Custos directos complementares | 2 % | 639.63 | 12.79 |
|  |  | Custos directos |  |  | 652.42 |
