# Aço em pilares

- Propriedade do ficheiro: CYPE INGENIEROS, S.A.
- Formato: FIEBDC-3/2002
- Âmbito geográfico: Angola
- Moeda: AOA
- Custos indirectos: 3.00 %
- IVA: 18.00 %

## E Estruturas

### EA Metálicas

#### EAS Pilares

**EAS010** kg Aço em pilares.
Aço EN 10025 S275J2, em pilares formados por peças simples de perfis laminados a quente das séries IPN, IPE, HEB, HEA, HEM ou UPN, acabamento com primário antioxidante, colocados com ligações soldadas em obra, a uma altura de mais de 3 m.
Critérios considerados na determinação do preço da unidade de obra: O preço inclui as soldaduras, os cortes, os desperdícios, as peças especiais, as placas de arranque e de transição de pilar inferior a superior, os casquilhos e os elementos auxiliares de montagem.
Inclui: Limpeza e preparação do plano de apoio. Marcação dos eixos. Colocação e fixação provisória do pilar. Aprumo e nivelamento. Execução das ligações soldadas.
Critério de medição de projecto: Peso nominal medido segundo documentação gráfica de Projecto.
Critério de medição de obra: Determinar-se-á, a partir do peso obtido em balança oficial das unidades chegadas à obra, o peso das unidades realmente executadas segundo especificações de Projecto.

| Código | Un | Descrição | Rendimento | Preço | Importância |
|---|---|---|---|---|---|
| mt07ala010fab | kg | Aço laminado EN 10025 S275J2, em perfis laminados a quente, peças simples, para aplicações estruturais, das séries IPN, IPE, HEB, HEA, HEM ou UPN, acabamento com primário antioxidante. Trabalhado e montado em oficina, para colocar com ligações soldadas em obra. (material) | 1.000 | 326.94 | 326.94 |
| mq08sol020 | h | Equipamentos e elementos auxiliares para soldadura eléctrica. (equipamento) | 0.015 | 900.47 | 13.51 |
| op00lla010 |  | Chave de impacto. | 1.000 | 0.00 | 0.00 |
| op00cor020 |  | Cortadora manual de metal, de disco. | 1.000 | 0.00 | 0.00 |
| mo047 | h | Oficial de 1ª montador de estruturas metálicas. (mão de obra) | 0.021 | 1070.79 | 22.49 |
| mo094 | h | Ajudante de montador de estruturas metálicas. (mão de obra) | 0.021 | 629.14 | 13.21 |
| % | % | Custos directos complementares | 2 % | 376.15 | 7.52 |
|  |  | Custos directos |  |  | 383.67 |
