# Peça para ligação, resistente a esforço transverso, de extremo de viga ou vigota de madeira

- Propriedade do ficheiro: CYPE INGENIEROS, S.A.
- Formato: FIEBDC-3/2002
- Âmbito geográfico: Angola
- Moeda: AOA
- Custos indirectos: 3.00 %
- IVA: 18.00 %

## E Estruturas

### EM Madeira

#### EMM Elementos auxiliares para estruturas de madeira

**EMM020** Ud Peça para ligação, resistente a esforço transverso, de extremo de viga ou vigota de madeira.
Peça metálica à vista de aço EN 10346 S250GD+Z com protecção Z275 face à corrosão, com 42 mm de abas interiores, de 40x110 mm na zona a conectar e 2 mm de espessura, fixada à estrutura portante de madeira com 60 pregos, de aço galvanizado de alta aderência, e fixada à viga ou à vigota com 60 parafusos autoperfurantes para madeira, de 6 mm de diâmetro e 40 mm de comprimento, de aço galvanizado com revestimento de crómio; para ligação, resistente a esforço transverso, de extremo de viga ou vigota de madeira.
Inclui: Marcação. Sinalização dos pontos de ancoragem. Colocação e fixação provisória da peça. Aprume e nivelação definitivos. Fixação da peça à estrutura portante. Fixação da peça à viga ou à vigota.
Critério de medição de projecto: Número de unidades previstas, segundo documentação gráfica de Projecto.
Critério de medição de obra: Medir-se-á o número de unidades realmente executadas segundo especificações de Projecto.

| Código | Un | Descrição | Rendimento | Preço | Importância |
|---|---|---|---|---|---|
| mt07emr020aa1Ou | Ud | Peça metálica à vista de aço EN 10346 S250GD+Z com protecção Z275 face à corrosão, com 42 mm de abas interiores, de 40x110 mm na zona a conectar e 2 mm de espessura, de 42 mm de apoio superior e 80 mm de apoio inferior. (material) | 1.000 | 1135.90 | 1135.90 |
| mt07emr113ec | Ud | Parafuso autoperfurante para madeira, de 6 mm de diâmetro e 40 mm de comprimento, de aço galvanizado com revestimento de crómio. (material) | 60.000 | 21.64 | 1298.40 |
| mt07emr111c | Ud | Prego, de 4 mm de diâmetro e 60 mm de comprimento, de aço galvanizado de alta aderência. (material) | 60.000 | 22.25 | 1335.00 |
| op00tal010 |  | Berbequim. | 1.000 | 0.00 | 0.00 |
| mo048 | h | Oficial de 1ª montador de estruturas de madeira. (mão de obra) | 0.396 | 1070.79 | 424.03 |
| mo095 | h | Ajudante de montador de estruturas de madeira. (mão de obra) | 0.163 | 629.14 | 102.55 |
| % | % | Custos directos complementares | 2 % | 4295.88 | 85.92 |
|  |  | Custos directos |  |  | 4381.80 |
