# Peça para ligação, resistente a esforço transverso, de extremo de viga ou vigota de madeira

- Propriedade do ficheiro: CYPE INGENIEROS, S.A.
- Formato: FIEBDC-3/2002
- Âmbito geográfico: Angola
- Moeda: AOA
- Custos indirectos: 3.00 %
- IVA: 18.00 %

## E Estruturas

### EM Madeira

#### EMM Elementos auxiliares para estruturas de madeira

**EMM020** Ud Peça para ligação, resistente a esforço transverso, de extremo de viga ou vigota de madeira.
Peça metálica à vista de aço EN 10346 S250GD+Z com protecção Z275 face à corrosão, com 37 mm de abas exteriores, de 70x125 mm na zona a conectar e 1,5 mm de espessura, fixada à estrutura portante de betão armado com 60 ancoragens químicas estruturais através de perfurações, enchimento dos orifícios com injecção de resina de viniléster, livre de estireno, de dois componentes, e posterior inserção de varões roscados com porcas e anilhas, de aço galvanizado qualidade 5.8, segundo EN ISO 898-1, de 8 mm de diâmetro e 110 mm de comprimento, e fixada à viga ou à vigota com 60 parafusos autoperfurantes para madeira, de 3,5 mm de diâmetro e 40 mm de comprimento, de aço galvanizado com revestimento de crómio; para ligação, resistente a esforço transverso, de extremo de viga ou vigota de madeira.
Inclui: Marcação. Sinalização dos pontos de ancoragem. Colocação e fixação provisória da peça. Aprume e nivelação definitivos. Fixação da peça à estrutura portante. Fixação da peça à viga ou à vigota.
Critério de medição de projecto: Número de unidades previstas, segundo documentação gráfica de Projecto.
Critério de medição de obra: Medir-se-á o número de unidades realmente executadas segundo especificações de Projecto.

| Código | Un | Descrição | Rendimento | Preço | Importância |
|---|---|---|---|---|---|
| mt07emr020bn1aa | Ud | Peça metálica à vista de aço EN 10346 S250GD+Z com protecção Z275 face à corrosão, com 37 mm de abas exteriores, de 70x125 mm na zona a conectar e 1,5 mm de espessura, de 37,5 mm de apoio superior e 70 mm de apoio inferior. (material) | 1.000 | 1248.78 | 1248.78 |
| mt07emr113ac | Ud | Parafuso autoperfurante para madeira, de 3,5 mm de diâmetro e 40 mm de comprimento, de aço galvanizado com revestimento de crómio. (material) | 60.000 | 10.11 | 606.60 |
| mt26aqr020aa | Ud | Ancoragem composta por varão roscado de aço galvanizado qualidade 5.8, segundo EN ISO 898-1, de 8 mm de diâmetro, e 110 mm de comprimento, porca e anilha, para fixações sobre estruturas de betão. (material) | 60.000 | 191.45 | 11487.00 |
| mt26pmr010a | Ud | Cartucho de resina de viniléster, livre de estireno, de dois componentes, de 300 ml, para aplicações estruturais. (material) | 1.307 | 29756.08 | 38891.20 |
| op00tal010 |  | Berbequim. | 1.000 | 0.00 | 0.00 |
| mo048 | h | Oficial de 1ª montador de estruturas de madeira. (mão de obra) | 0.397 | 1070.79 | 425.10 |
| mo095 | h | Ajudante de montador de estruturas de madeira. (mão de obra) | 0.370 | 629.14 | 232.78 |
| % | % | Custos directos complementares | 2 % | 52891.46 | 1057.83 |
|  |  | Custos directos |  |  | 53949.29 |
