# Peça para ligação, resistente a esforço transverso, de extremo de viga ou vigota de madeira

- Propriedade do ficheiro: CYPE INGENIEROS, S.A.
- Formato: FIEBDC-3/2002
- Âmbito geográfico: Angola
- Moeda: AOA
- Custos indirectos: 3.00 %
- IVA: 18.00 %

## E Estruturas

### EM Madeira

#### EMM Elementos auxiliares para estruturas de madeira

**EMM020** Ud Peça para ligação, resistente a esforço transverso, de extremo de viga ou vigota de madeira.
Peça metálica oculta de liga de alumínio EN AW-6005-A, de 384 mm de altura, com perfurações para a sua fixação à viga ou vigota, fixada à estrutura portante de madeira com 60 pregos, de aço galvanizado de alta aderência, e fixada à viga ou à vigota com 60 pinos lisos de aço galvanizado, de 16 mm de diâmetro e 100 mm de comprimento; para ligação, resistente a esforço transverso, de extremo de viga ou vigota de madeira.
Inclui: Marcação. Sinalização dos pontos de ancoragem. Colocação e fixação provisória da peça. Aprume e nivelação definitivos. Fixação da peça à estrutura portante. Fixação da peça à viga ou à vigota.
Critério de medição de projecto: Número de unidades previstas, segundo documentação gráfica de Projecto.
Critério de medição de obra: Medir-se-á o número de unidades realmente executadas segundo especificações de Projecto.

| Código | Un | Descrição | Rendimento | Preço | Importância |
|---|---|---|---|---|---|
| mt07emr030ani | Ud | Peça metálica oculta de liga de alumínio EN AW-6005-A, de 384 mm de altura, com perfurações para a sua fixação à viga ou vigota. (material) | 1.000 | 47731.21 | 47731.21 |
| mt26amr030ce | Ud | Pino liso de aço galvanizado, de 16 mm de diâmetro e 100 mm de comprimento. (material) | 60.000 | 2675.74 | 160544.40 |
| mt07emr111a | Ud | Prego, de 4 mm de diâmetro e 40 mm de comprimento, de aço galvanizado de alta aderência. (material) | 60.000 | 16.58 | 994.80 |
| op00tal010 |  | Berbequim. | 1.000 | 0.00 | 0.00 |
| mo048 | h | Oficial de 1ª montador de estruturas de madeira. (mão de obra) | 0.407 | 1070.79 | 435.81 |
| mo095 | h | Ajudante de montador de estruturas de madeira. (mão de obra) | 0.173 | 629.14 | 108.84 |
| % | % | Custos directos complementares | 2 % | 209815.06 | 4196.30 |
|  |  | Custos directos |  |  | 214011.36 |
