# Padieira de alvenaria de blocos de betão face à vista com armadura treliçada

- Propriedade do ficheiro: CYPE INGENIEROS, S.A.
- Formato: FIEBDC-3/2002
- Âmbito geográfico: Angola
- Moeda: AOA
- Custos indirectos: 3.00 %
- IVA: 18.00 %

## F Fachadas, divisões e protecções

### FC Padieiras, lintéis e caixas de estores

#### FCL De alvenaria de blocos de betão face à vista

**FCL030** m Padieira de alvenaria de blocos de betão face à vista com armadura treliçada.
Padieira de 40 cm de espessura, realizada com duas fiadas de blocos de betão face à vista, lisos hidrófugos cor cinzento, 50x20x15 cm, assentes com argamassa de cimento confeccionada em obra, com 250 kg/m³ de cimento, cor cinzento, dosificação 1:6, fornecida em sacos, com juntas horizontais e verticais de 10 mm de espessura, junta refundada; com armadura treliçada pré-fabricada de aço galvanizado a quente com recobrimento de resina epóxi, de 3,7 mm de diâmetro e de 100 mm de largura; escoramento através de escoras metálicas telescópicas e pranchões de madeira.
Inclui: Limpeza e nivelação da superfície de apoio. Implantação e marcação dos eixos de apoio na abertura de passagem. Implantação e corte das pranchas. Instalação das escoras. Preparação da argamassa. Colocação dos blocos. Colocação das armaduras. Maciçamento com argamassa. Desmontagem e remoção das escoras.
Critério de medição de projecto: Comprimento medido segundo documentação gráfica de Projecto, incluindo as entregas nos apoios.
Critério de medição de obra: Medir-se-á o comprimento realmente executado segundo especificações de Projecto, incluindo as entregas nos apoios.

| Código | Un | Descrição | Rendimento | Preço | Importância |
|---|---|---|---|---|---|
| mt03bhe050bme | Ud | Bloco de betão face à vista, liso hidrófugo cor cinzento, 50x20x15 cm; com o preço incrementado em 20% relativamente a peças especiais: blocos lintel e meios blocos. Segundo NP EN 771-3. (material) | 4.000 | 133.20 | 532.80 |
| mt08aaa010a | m³ | Água. (material) | 0.004 | 279.70 | 1.12 |
| mt01arg005a | t | Areia de pedreira, para argamassa preparada em obra. (material) | 0.003 | 2992.57 | 8.98 |
| mt08cem000l | kg | Cimento cinzento em sacos. (material) | 0.537 | 18.65 | 10.02 |
| mt07aag010ech | m | Armadura treliçada pré-fabricada de aço galvanizado a quente com recobrimento de resina epóxi, de 3,7 mm de diâmetro e 100 mm de largura, com dispositivos de separação, geometria desenhada para permitir a sobreposição e sistema de autocontrolo do operário (SAO). Segundo EN 845-3. (material) | 2.000 | 501.58 | 1003.16 |
| mt50spa050m | m³ | Pranchão de madeira de pinho, dimensões 20x7,2 cm. (material) | 0.003 | 522211.60 | 1566.63 |
| mt50spa101 | kg | Pregos de aço. (material) | 0.050 | 2225.82 | 111.29 |
| mt50spa081a | Ud | Escora metálica telescópica, até 3 m de altura. (material) | 0.013 | 22891.70 | 297.59 |
| mq06hor010 | h | Betoneira eléctrica com uma capacidade de amassadura de 160 l. (equipamento) | 0.005 | 907.30 | 4.54 |
| op00sie030 |  | Serra de disco de diamante, para mesa de trabalho, de corte húmido. | 1.000 | 0.00 | 0.00 |
| op00tal010 |  | Berbequim. | 1.000 | 0.00 | 0.00 |
| mo021 | h | Oficial de 1ª construção em trabalhos auxiliares de pedreiro. (mão de obra) | 0.305 | 1028.94 | 313.83 |
| mo114 | h | Operário não qualificado construção em trabalhos auxiliares de pedreiro. (mão de obra) | 0.191 | 581.64 | 111.09 |
| % | % | Custos directos complementares | 2 % | 3961.05 | 79.22 |
|  |  | Custos directos |  |  | 4040.27 |
