# Pano exterior de fachada dupla, de alvenaria de tijolo cerâmico térmico para revestir

- Propriedade do ficheiro: CYPE INGENIEROS, S.A.
- Formato: FIEBDC-3/2002
- Âmbito geográfico: Angola
- Moeda: AOA
- Custos indirectos: 3.00 %
- IVA: 18.00 %

## F Fachadas, divisões e protecções

### FF Alvenaria não estrutural

#### FFZ Pano exterior para revestir em fachada dupla

**FFZ030** m² Pano exterior de fachada dupla, de alvenaria de tijolo cerâmico térmico para revestir.
Pano exterior de fachada dupla, de 19 cm de espessura, de alvenaria de tijolo cerâmico térmico com encaixe macho-fêmea, 30x19x19 cm, para revestir, com juntas horizontais e verticais de 10 mm de espessura, junta refundada, assente com argamassa de cimento confeccionada em obra, com 250 kg/m³ de cimento, cor branca (com areia de mármore branco), dosificação 1:6, fornecida em sacos. Padieira de alvenaria armada de tijolos lintel cerâmicos térmicos, maciço de betão de enchimento, C25/30 (X0(P); D12; S3; Cl 0,4), preparado em obra; montagem e desmontagem de escoramento. Revestimento das testas de laje com tijolos cortados e das testas de pilares com blocos cortados, colocados com argamassa de alta aderência.
Inclui: Definição dos planos de fachada através de fios de prumo. Marcação, piso a piso. Marcação nos pilares dos níveis de referência geral de piso e de nível de pavimento. Preparação da argamassa. Assentamento da primeira fiada sobre camada de argamassa. Colocação e aprumo de prumos de referência. Colocação de fios entre prumos. Colocação de fios de prumo fixos nas arestas. Colocação das peças por fiadas a nível. Revestimento das testas de laje. Realização de todos os trabalhos necessários para a execução dos vãos. Encontros da alvenaria com fachadas, pilares e paredes interiores. Encontro da alvenaria com a laje superior. Limpeza do paramento.
Critério de medição de projecto: Superfície medida segundo documentação gráfica de Projecto, sem duplicar esquinas nem encontros, descontando as aberturas de superfície maior de 4 m². Nas aberturas que não se deduzam, estão incluídos os trabalhos de realizar a superfície interior da abertura.
Critério de medição de obra: Medir-se-á a superfície realmente executada segundo especificações de Projecto, sem duplicar esquinas nem encontros, descontando as aberturas de superfície maior de 4 m². Nas aberturas que não se deduzam, estão incluídos os trabalhos de realizar a superfície interior da abertura.

| Código | Un | Descrição | Rendimento | Preço | Importância |
|---|---|---|---|---|---|
| mt02btr020gp | Ud | Tijolo cerâmico térmico com encaixe macho-fêmea, 30x19x19 cm, para revestir, para utilização em alvenaria protegida (peça P), densidade 859 kg/m³; com o preço incrementado em 20% relativamente a peças especiais. Segundo NP EN 771-1. (material) | 17.000 | 112.57 | 1913.69 |
| mt08aaa010a | m³ | Água. (material) | 0.010 | 279.70 | 2.80 |
| mt01arg005b | t | Areia de mármore branco, para argamassa preparada em obra. (material) | 0.024 | 19119.18 | 458.86 |
| mt08cem041l | kg | Cimento branco em sacos. (material) | 3.780 | 28.86 | 109.09 |
| mt07aco040e | kg | Aço em varões nervurados, A400 NR, fornecido em obra em varões sem elaborar, de vários diâmetros. (material) | 0.700 | 273.06 | 191.14 |
| mt08cem000l | kg | Cimento cinzento em sacos. (material) | 3.105 | 18.65 | 57.91 |
| mt01arg000l | m³ | Areia crivada. (material) | 0.004 | 2826.31 | 11.31 |
| mt01arg001ld | m³ | Agregado grosso homogeneizado, de tamanho máximo 12 mm. (material) | 0.007 | 4156.34 | 29.09 |
| mt04lpt010a | Ud | Tijolo cerâmico furado simples, para revestir, 30x20x4 cm, para utilização em alvenaria protegida (peça P), densidade 890 kg/m³, segundo NP EN 771-1. (material) | 2.000 | 32.38 | 64.76 |
| mt09moe020a | kg | Cimento cola melhorado de ligantes mistos, C2 TE, para a colocação em camada grossa do peças cerâmicas em paramentos verticais exteriores, segundo NP EN 12004 (material) | 1.377 | 98.25 | 135.29 |
| mt50spa050m | m³ | Pranchão de madeira de pinho, dimensões 20x7,2 cm. (material) | 0.001 | 522211.60 | 522.21 |
| mt50spa081a | Ud | Escora metálica telescópica, até 3 m de altura. (material) | 0.003 | 22891.70 | 68.68 |
| mt50spa101 | kg | Pregos de aço. (material) | 0.011 | 2225.82 | 24.48 |
| mq06hor010 | h | Betoneira eléctrica com uma capacidade de amassadura de 160 l. (equipamento) | 0.014 | 907.30 | 12.70 |
| op00amo010 |  | Rebarbadora. | 1.000 | 0.00 | 0.00 |
| mo021 | h | Oficial de 1ª construção em trabalhos auxiliares de pedreiro. (mão de obra) | 0.697 | 1028.94 | 717.17 |
| mo114 | h | Operário não qualificado construção em trabalhos auxiliares de pedreiro. (mão de obra) | 0.629 | 581.64 | 365.85 |
| % | % | Custos directos complementares | 3 % | 4685.03 | 140.55 |
|  |  | Custos directos |  |  | 4825.58 |
