# Sistema "CORTIZO" de fachada cortina de alumínio

- Propriedade do ficheiro: CYPE INGENIEROS, S.A.
- Formato: FIEBDC-3/2002
- Âmbito geográfico: Angola
- Moeda: AOA
- Custos indirectos: 3.00 %
- IVA: 18.00 %

## F Fachadas, divisões e protecções

### FM Fachadas cortina

#### FMY Sistemas de fachada cortina

**FMY010** m² Sistema "CORTIZO" de fachada cortina de alumínio.
Fachada cortina de alumínio realizada através do sistema Fachada Millennium, de "CORTIZO", com estrutura portante calculada para uma sobrecarga máxima devida à acção do vento de 60 kg/m², composta por uma retícula com uma separação entre montantes de 150 cm e uma distância entre eixos das lajes ou pontos de ancoragem de 300 cm, compreendendo 3 divisões entre pisos. Montantes de secção 145x65 mm, anodizado; travessas de, anodizado; com fachada composta por: 100% de superfície transparente fixa realizada com vidro temperado, incolor, de 8 mm de espessura, classificação de prestações 1C2. Inclusive acessórios de fachadas cortina para o sistema Fachada Millennium "CORTIZO"; ancoragens de fixação de aço, compostas por placa unida à laje e cantoneira para fixação de montantes ao edifício; chapa de alumínio de 1,5 mm de espessura para a realização dos remates de fachada à obra.
Inclui: Preparação das bases de fixação para receber os sistemas de ancoragem da fachada cortina. Marcação dos eixos primários do travejamento. Fixação prévia à estrutura do edifício dos eixos primários do travejamento. Alinhamento, aprumo e nivelação dos perfis primários. Fixação definitiva do travejamento primário. Colocação, montagem e ajuste do vidro aos perfis. Vedação final de estanquidade.
Critério de medição de projecto: Superfície medida segundo documentação gráfica de Projecto.
Critério de medição de obra: Medir-se-á a superfície realmente executada segundo especificações de Projecto.

| Código | Un | Descrição | Rendimento | Preço | Importância |
|---|---|---|---|---|---|
| mt25mcc010E | m | Montante de alumínio, "CORTIZO", de 145x65 mm (Ix= 600,18 cm4), acabamento anodizado, provido de canal de drenagem e ventilação. (material) | 0.667 | 84253.00 | 56196.75 |
| mt25mcc100l | Ud | Repercussão, por m², de acessórios de fachadas cortina para o sistema Fachada Millennium "CORTIZO", elementos de ancoragem e fixação e remates a obra. (material) | 1.000 | 57964.06 | 57964.06 |
| mt21vtt010j | m² | Vidro de silicato sodo cálcico temperado, incolor, de 8 mm de espessura, classificação de prestações 1C2, segundo EN 12600. Segundo NP EN 12150-1. (material) | 1.006 | 61663.77 | 62033.75 |
| mt21vtt050a | Ud | Furo escareado para vidro temperado, temperado 8 mm. (material) | 4.000 | 4993.83 | 19975.32 |
| mt21vtt060a | Ud | Repercussão por bordo polido, acabamento brilhante, para vidro temperado, temperado 8 mm. (material) | 3.333 | 1783.51 | 5944.44 |
| mt21vva021 | Ud | Material auxiliar para a colocação de vidros. (material) | 1.000 | 1498.15 | 1498.15 |
| op00ato010 |  | Aparafusadora. | 1.000 | 0.00 | 0.00 |
| mo018 | h | Oficial de 1ª serralheiro. (mão de obra) | 3.147 | 1042.42 | 3280.50 |
| mo059 | h | Ajudante de serralheiro. (mão de obra) | 3.777 | 606.12 | 2289.32 |
| mo049 | h | Oficial de 1ª montador de fachada cortina. (mão de obra) | 3.147 | 1057.30 | 3327.32 |
| mo096 | h | Ajudante de montador de fachada cortina. (mão de obra) | 3.777 | 604.97 | 2284.97 |
| % | % | Custos directos complementares | 2 % | 214794.58 | 4295.89 |
|  |  | Custos directos |  |  | 219090.47 |
