# Unidade interior de ar condicionado, de cassete

- Propriedade do ficheiro: CYPE INGENIEROS, S.A.
- Formato: FIEBDC-3/2002
- Âmbito geográfico: Angola
- Moeda: AOA
- Custos indirectos: 3.00 %
- IVA: 18.00 %

## I Instalações

### IB Sistemas de climatização

#### IBL Sistema VRF (Mitsubishi Electric)

**IBL625** Ud Unidade interior de ar condicionado, de cassete.
Unidade interior de ar condicionado de cassete, de 4 vias, sistema ar-ar multi-split, com caudal variável de refrigerante, para gás R-410A, gama City Multi, modelo PLFY-M71VEM6-E "MITSUBISHI ELECTRIC", potência frigorífica nominal 8 kW (temperatura de bolbo seco de ar interior 27°C, temperatura de bolbo húmido de ar interior 19°C), potência calorífica nominal 9 kW (temperatura de bolbo seco de ar interior 20°C), consumo eléctrico nominal em arrefecimento 0,12 kW, consumo eléctrico nominal em aquecimento 0,12 kW, de 258x840x840 mm, peso 21 kg, com ventilador de quatro velocidades, ajuste automático da velocidade do ventilador, pressão sonora a velocidade baixa 28 dBA, caudal de ar a velocidade alta 18 m³/min, admissão de ar exterior (até 20% do caudal de ar nominal), possibilidade de fechar qualquer uma das vias de impulsão para facilitar a instalação em esquinas e corredores e a regulação destas através do controlo remoto e bomba de drenagem. Inclusive elementos para suspensão ao tecto.
Critérios considerados na determinação do preço da unidade de obra: O preço não inclui a canalização nem a cablagem eléctrica de alimentação.
Inclui: Marcação. Colocação e fixação. Ligação às linhas frigoríficas. Ligação à rede eléctrica. Ligação à rede de drenagem. Colocação em funcionamento.
Critério de medição de projecto: Número de unidades previstas, segundo documentação gráfica de Projecto.
Critério de medição de obra: Medir-se-á o número de unidades realmente executadas segundo especificações de Projecto.

| Código | Un | Descrição | Rendimento | Preço | Importância |
|---|---|---|---|---|---|
| mt42mee223s | Ud | Unidade interior de ar condicionado de cassete, de 4 vias, sistema ar-ar multi-split, com caudal variável de refrigerante, para gás R-410A, gama City Multi, modelo PLFY-M71VEM6-E "MITSUBISHI ELECTRIC", potência frigorífica nominal 8 kW (temperatura de bolbo seco de ar interior 27°C, temperatura de bolbo húmido de ar interior 19°C), potência calorífica nominal 9 kW (temperatura de bolbo seco de ar interior 20°C), consumo eléctrico nominal em arrefecimento 0,12 kW, consumo eléctrico nominal em aquecimento 0,12 kW, de 258x840x840 mm, peso 21 kg, com ventilador de quatro velocidades, ajuste automático da velocidade do ventilador, pressão sonora a velocidade baixa 28 dBA, caudal de ar a velocidade alta 18 m³/min, admissão de ar exterior (até 20% do caudal de ar nominal), possibilidade de fechar qualquer uma das vias de impulsão para facilitar a instalação em esquinas e corredores e a regulação destas através do controlo remoto e bomba de drenagem. (material) | 1.000 | 2865505.39 | 2865505.39 |
| mt42www090 | Ud | Kit de suportes para suspensão ao tecto, formado por quatro varões roscados de aço galvanizado, com as correspondentes buchas, porcas e anilhas. (material) | 1.000 | 26158.14 | 26158.14 |
| mo005 | h | Oficial de 1ª instalador de ar condicionado. (mão de obra) | 1.311 | 1057.30 | 1386.12 |
| mo104 | h | Ajudante de instalador de ar condicionado. (mão de obra) | 1.311 | 603.82 | 791.61 |
| % | % | Custos directos complementares | 2 % | 2893841.26 | 57876.83 |
|  |  | Custos directos |  |  | 2951718.09 |
