# Bomba de circulação

- Propriedade do ficheiro: CYPE INGENIEROS, S.A.
- Formato: FIEBDC-3/2002
- Âmbito geográfico: Angola
- Moeda: AOA
- Custos indirectos: 3.00 %
- IVA: 18.00 %

## I Instalações

### IC Aquecimento, arrefecimento, climatização e A.Q.S.

#### ICS Sistemas de condução de água

**ICS019** Ud Bomba de circulação.
Electrobomba centrífuga, de ferro fundido, de três velocidades, com uma potência de 0,071 kW, impulsor de tecnopolímero, eixo motor de aço cromado, bocas macho roscadas de 1 1/2", isolamento classe H, para alimentação monofásica a 230 V. Inclusive ponte de manómetros formado por manómetro, válvulas de esfera e tubagem de cobre; elementos de montagem; caixa de ligações eléctricas com condensador e acessórios necessários para o seu correcto funcionamento.
Inclui: Marcação. Colocação da bomba de circulação. Ligação à rede de distribuição. Verificação do seu correcto funcionamento.
Critério de medição de projecto: Número de unidades previstas, segundo documentação gráfica de Projecto.
Critério de medição de obra: Medir-se-á o número de unidades realmente executadas segundo especificações de Projecto.

| Código | Un | Descrição | Rendimento | Preço | Importância |
|---|---|---|---|---|---|
| mt37bce005c | Ud | Electrobomba centrífuga, de ferro fundido, de três velocidades, com uma potência de 0,071 kW, impulsor de tecnopolímero, eixo motor de aço cromado, bocas macho roscadas de 1 1/2", isolamento classe H, para alimentação monofásica a 230 V. (material) | 1.000 | 175307.10 | 175307.10 |
| mt37sve010f | Ud | Válvula de esfera de latão niquelado para enroscar de 1 1/2". (material) | 2.000 | 32973.89 | 65947.78 |
| mt37www060g | Ud | Filtro de retenção de resíduos de latão, com peneiro de aço inoxidável com perfurações de 0,5 mm de diâmetro, com rosca de 1 1/2", para uma pressão máxima de funcionamento de 16 bar e uma temperatura máxima de 110°C. (material) | 1.000 | 28809.63 | 28809.63 |
| mt37svr010e | Ud | Válvula de retenção de latão para enroscar de 1 1/2". (material) | 1.000 | 21247.55 | 21247.55 |
| mt37www050f | Ud | União anti-vibração, de borracha, com rosca de 1 1/2", para uma pressão máxima de funcionamento de 10 bar. (material) | 2.000 | 53089.14 | 106178.28 |
| mt42www040 | Ud | Manómetro com banho de glicerina e diâmetro de esfera de 100 mm, com tomada vertical, para montagem roscado de 1/2", escala de pressão de 0 a 5 bar. (material) | 1.000 | 51472.08 | 51472.08 |
| mt37sve010b | Ud | Válvula de esfera de latão niquelado para enroscar de 1/2". (material) | 2.000 | 5882.01 | 11764.02 |
| mt37tca010ba | m | Tubo de cobre rígido com parede de 1 mm de espessura e 13/15 mm de diâmetro, segundo NP EN 1057. (material) | 0.350 | 5731.01 | 2005.85 |
| mt35tpt010ke | m | Tubo rígido de PVC VD-F de 16 mm de diâmetro exterior e 1,3 mm de espessura. Resistência à compressão 1250 N, resistência ao impacto 6 joules, temperatura de trabalho -25°C até 90°C, classificação 4442, segundo NP EN 61386-1 e NP EN 61386-21, com o preço incrementado em 20% relativamente a acessórios e peças especiais. (material) | 3.000 | 2111.68 | 6335.04 |
| mt35cep010ab | m | Cabo unipolar H07V-U, sendo a sua tensão atribuída de 450/750 V, reacção ao fogo classe Eca segundo NP EN 50575, com condutor unifilar de cobre classe 1 de 2,5 mm² de secção, com isolamento de PVC. Segundo NP 2356-3. (material) | 9.000 | 148.50 | 1336.50 |
| mo005 | h | Oficial de 1ª instalador de ar condicionado. (mão de obra) | 3.934 | 1057.30 | 4159.42 |
| mo104 | h | Ajudante de instalador de ar condicionado. (mão de obra) | 3.934 | 603.82 | 2375.43 |
| % | % | Custos directos complementares | 2 % | 476938.68 | 9538.77 |
|  |  | Custos directos |  |  | 486477.45 |
