# Sonda geotérmica vertical

- Propriedade do ficheiro: CYPE INGENIEROS, S.A.
- Formato: FIEBDC-3/2002
- Âmbito geográfico: Angola
- Moeda: AOA
- Custos indirectos: 3.00 %
- IVA: 18.00 %

## I Instalações

### IC Aquecimento, arrefecimento, climatização e A.Q.S.

#### ICU Geotermia

**ICU010** Ud Sonda geotérmica vertical.
Sonda geotérmica para instalação vertical, de 140 m de comprimento e 96 mm de diâmetro, formada por um tubo de polietileno de alta densidade (PE 100) de 32 mm de diâmetro e 2,9 mm de espessura, SDR11, e um pé com forma de V, ao que são soldados os tubos, peso da sonda 346,5 kg, temperatura de trabalho entre -20°C e 30°C, fornecida em rolos, com tubo de injecção, distanciadores para tubos e argamassa preparada de bentonite e cimento.
Critério de medição de projecto: Número de unidades previstas, segundo documentação gráfica de Projecto.
Critério de medição de obra: Medir-se-á o número de unidades realmente executadas segundo especificações de Projecto.

| Código | Un | Descrição | Rendimento | Preço | Importância |
|---|---|---|---|---|---|
| mt37sge025ak | Ud | Sonda geotérmica para instalação vertical, de 140 m de comprimento e 96 mm de diâmetro, formada por um tubo de polietileno de alta densidade (PE 100) de 32 mm de diâmetro e 2,9 mm de espessura, SDR11, e um pé com forma de V, ao que são soldados os tubos, peso da sonda 346,5 kg, temperatura de trabalho entre -20°C e 30°C, fornecida em rolos. (material) | 1.000 | 804689.80 | 804689.80 |
| mt37sge030b | m | Tubo de injecção, de polietileno de alta densidade (PEAD/HDPE), de 32 mm de diâmetro exterior e 2,9 mm de espessura, para enchimento de sonda geotérmica vertical. (material) | 142.000 | 2092.06 | 297072.52 |
| mt37sge060a | Ud | Distanciador para tubos, 2x32 mm, com orifício central de 45 mm de diâmetro para condução do tubo de injecção, para sonda geotérmica vertical. (material) | 20.000 | 6016.37 | 120327.40 |
| mt08var100a | kg | Argamassa preparada de bentonite e cimento, de condutibilidade térmica mínima 2,35 W/(m°C), baixa permeabilidade à água, resistente a geadas, densidade 1800 kg/m³, resistência mecânica à compressão 10 N/mm², para injecção e enchimento de sonda geotérmica vertical. (material) | 2520.000 | 195.79 | 493390.80 |
| mo004 | h | Oficial de 1ª instalador de aquecimento. (mão de obra) | 4.590 | 1057.30 | 4853.01 |
| mo103 | h | Ajudante de instalador de aquecimento. (mão de obra) | 4.590 | 603.82 | 2771.53 |
| % | % | Custos directos complementares | 2 % | 1723105.06 | 34462.10 |
|  |  | Custos directos |  |  | 1757567.16 |
