# Tubagem para instalação interior, encastrada na parede

- Propriedade do ficheiro: CYPE INGENIEROS, S.A.
- Formato: FIEBDC-3/2002
- Âmbito geográfico: Angola
- Moeda: AOA
- Custos indirectos: 3.00 %
- IVA: 18.00 %

## I Instalações

### IF Abastecimento de água

#### IFI Instalação interior

**IFI006** m Tubagem para instalação interior, encastrada na parede.
Tubagem para instalação interior, encastrada na parede, formada por tubo de policloreto de vinilo clorado (PVC-C), de 25 mm de diâmetro exterior, PN=16 bar e 1,9 mm de espessura. Inclusive material auxiliar para montagem e fixação, acessórios e peças especiais.
Critérios considerados na determinação do preço da unidade de obra: O preço não inclui os trabalhos auxiliares de pedreiro para instalações.
Inclui: Marcação. Colocação e fixação do tubo e acessórios.
Critério de medição de projecto: Comprimento medido segundo documentação gráfica de Projecto.
Critério de medição de obra: Medir-se-á o comprimento realmente executado segundo especificações de Projecto.

| Código | Un | Descrição | Rendimento | Preço | Importância |
|---|---|---|---|---|---|
| mt37tvg400a | Ud | Material auxiliar para montagem e fixação das tubagens de policloreto de vinilo clorado (PVC-C), de 25 mm de diâmetro exterior. (material) | 0.400 | 273.59 | 109.44 |
| mt37tvg010ac | m | Tubo de policloreto de vinilo clorado (PVC-C), de 25 mm de diâmetro exterior, PN=16 bar e 1,9 mm de espessura, segundo EN ISO 15877-2, com o preço incrementado em 10% relativamente a acessórios e peças especiais. (material) | 1.000 | 9730.70 | 9730.70 |
| mo008 | h | Oficial de 1ª canalizador. (mão de obra) | 0.066 | 1057.30 | 69.78 |
| mo107 | h | Ajudante de canalizador. (mão de obra) | 0.066 | 603.82 | 39.85 |
| % | % | Custos directos complementares | 2 % | 9949.77 | 199.00 |
|  |  | Custos directos |  |  | 10148.77 |
