# Tubagem para instalação interior, encastrada na parede

- Propriedade do ficheiro: CYPE INGENIEROS, S.A.
- Formato: FIEBDC-3/2002
- Âmbito geográfico: Angola
- Moeda: AOA
- Custos indirectos: 3.00 %
- IVA: 18.00 %

## I Instalações

### IF Abastecimento de água

#### IFI Instalação interior

**IFI006** m Tubagem para instalação interior, encastrada na parede.
Tubagem para instalação interior, encastrada na parede, formada por tubo de polietileno reticulado (PE-Xa), série 5, de 16 mm de diâmetro exterior, PN=6 atm e 1,8 mm de espessura, fornecido em rolos. Inclusive material auxiliar para montagem e fixação, acessórios e peças especiais.
Critérios considerados na determinação do preço da unidade de obra: O preço não inclui os trabalhos auxiliares de pedreiro para instalações.
Inclui: Marcação. Colocação e fixação do tubo e acessórios.
Critério de medição de projecto: Comprimento medido segundo documentação gráfica de Projecto.
Critério de medição de obra: Medir-se-á o comprimento realmente executado segundo especificações de Projecto.

| Código | Un | Descrição | Rendimento | Preço | Importância |
|---|---|---|---|---|---|
| mt37tpu400a | Ud | Material auxiliar para montagem e fixação das tubagens de polietileno reticulado (PE-Xa), série 5, de 16 mm de diâmetro exterior. (material) | 0.400 | 144.17 | 57.67 |
| mt37tpu010qc | m | Tubo de polietileno reticulado (PE-Xa), série 5, de 16 mm de diâmetro exterior, PN=6 atm e 1,8 mm de espessura, fornecido em rolos, segundo NP EN ISO 15875-2, com o preço incrementado em 10% relativamente a acessórios e peças especiais. (material) | 1.000 | 3361.98 | 3361.98 |
| mo008 | h | Oficial de 1ª canalizador. (mão de obra) | 0.039 | 1057.30 | 41.23 |
| mo107 | h | Ajudante de canalizador. (mão de obra) | 0.039 | 603.82 | 23.55 |
| % | % | Custos directos complementares | 2 % | 3484.43 | 69.69 |
|  |  | Custos directos |  |  | 3554.12 |
