# Válvula de seccionamento

- Propriedade do ficheiro: CYPE INGENIEROS, S.A.
- Formato: FIEBDC-3/2002
- Âmbito geográfico: Angola
- Moeda: AOA
- Custos indirectos: 3.00 %
- IVA: 18.00 %

## I Instalações

### IF Abastecimento de água

#### IFI Instalação interior

**IFI008** Ud Válvula de seccionamento.
Válvula de esfera de aço inoxidável classe 1.4401 segundo EN 10088-1 (AISI 304), de duas peças, para enroscar, de 1/2", com comando de alavanca, PN=40 bar e temperatura de serviço desde -25°C (excluindo congelação) até 180°C.
Inclui: Marcação. Ligação da válvula aos tubos. Verificação do seu correcto funcionamento.
Critério de medição de projecto: Número de unidades previstas, segundo documentação gráfica de Projecto.
Critério de medição de obra: Medir-se-á o número de unidades realmente executadas segundo especificações de Projecto.

| Código | Un | Descrição | Rendimento | Preço | Importância |
|---|---|---|---|---|---|
| mt37sve100a | Ud | Válvula de esfera, para enroscar, de 1/2", PN=40 bar e temperatura de serviço desde -25°C (excluindo congelação) até 180°C, formada por corpo de aço inoxidável classe 1.4401 segundo EN 10088-1 (AISI 304), de duas peças, comando de alavanca de aço inoxidável AISI 304 com sistema de bloqueio, assentos do obturador e sistema de porca de prensa de PTFE que permite o reaperto, segundo EN 13828. (material) | 1.000 | 14532.04 | 14532.04 |
| mt37www010 | Ud | Material auxiliar para instalações de abastecimento de água. (material) | 1.000 | 1664.61 | 1664.61 |
| mo008 | h | Oficial de 1ª canalizador. (mão de obra) | 0.131 | 1057.30 | 138.51 |
| mo107 | h | Ajudante de canalizador. (mão de obra) | 0.131 | 603.82 | 79.10 |
| % | % | Custos directos complementares | 2 % | 16414.26 | 328.29 |
|  |  | Custos directos |  |  | 16742.55 |
