# Instalação interior para cozinha

- Propriedade do ficheiro: CYPE INGENIEROS, S.A.
- Formato: FIEBDC-3/2002
- Âmbito geográfico: Angola
- Moeda: AOA
- Custos indirectos: 3.00 %
- IVA: 18.00 %

## I Instalações

### IF Abastecimento de água

#### IFI Instalação interior

**IFI012** Ud Instalação interior para cozinha.
Instalação interior de abastecimento de água para cozinha com capacidade para: lava-loiças, tomada e válvula de seccionamento para máquina de lavar louça, realizada com tubo de polibutileno (PB), para união por anilha de retenção, para a rede de água fria e quente que liga o ramal de distribuição individual ou um dos seus ramais de alimentação com cada um dos aparelhos sanitários, com os diâmetros necessários para cada ponto de serviço. Inclusive válvulas de seccionamento para o corte do abastecimento de água, de polibutileno (PB), material auxiliar para montagem e fixação, ramal de distribuição individual, acessórios de ramais.
Critérios considerados na determinação do preço da unidade de obra: O preço não inclui os trabalhos auxiliares de pedreiro para instalações.
Inclui: Marcação. Colocação e fixação de tubagens e válvulas.
Critério de medição de projecto: Número de unidades previstas, segundo documentação gráfica de Projecto.
Critério de medição de obra: Medir-se-á o número de unidades realmente executadas segundo especificações de Projecto.

| Código | Un | Descrição | Rendimento | Preço | Importância |
|---|---|---|---|---|---|
| mt37tpt400b | Ud | Material auxiliar para montagem e fixação das tubagens de polibutileno (PB), de 16 mm de diâmetro exterior. (material) | 8.100 | 138.40 | 1121.04 |
| mt37tpt010bg | m | Tubo de polibutileno (PB), para união com anel de retenção, série 4, de 16 mm de diâmetro exterior e 1,8 mm de espessura, segundo EN ISO 15876-2, com o preço incrementado em 30% relativamente a acessórios e peças especiais. (material) | 8.100 | 3598.41 | 29147.12 |
| mt37tpt400c | Ud | Material auxiliar para montagem e fixação das tubagens de polibutileno (PB), de 20 mm de diâmetro exterior. (material) | 11.000 | 208.18 | 2289.98 |
| mt37tpt010cg | m | Tubo de polibutileno (PB), para união com anel de retenção, série 4, de 20 mm de diâmetro exterior e 2,3 mm de espessura, segundo EN ISO 15876-2, com o preço incrementado em 30% relativamente a acessórios e peças especiais. (material) | 11.000 | 5412.61 | 59538.71 |
| mt37avu022h | Ud | Válvula de esfera, de latão, de 20 mm de diâmetro. (material) | 2.000 | 35926.12 | 71852.24 |
| mt31gcg070a | Ud | Válvula de seccionamento para máquina de lavar roupa ou louça, para roscar, gama básica, de 1/2" de diâmetro. (material) | 1.000 | 30448.07 | 30448.07 |
| op00ato010 |  | Aparafusadora. | 1.000 | 0.00 | 0.00 |
| op00mar010 |  | Martelo. | 1.000 | 0.00 | 0.00 |
| op00tal010 |  | Berbequim. | 1.000 | 0.00 | 0.00 |
| mo008 | h | Oficial de 1ª canalizador. (mão de obra) | 3.507 | 1057.30 | 3707.95 |
| mo107 | h | Ajudante de canalizador. (mão de obra) | 3.507 | 603.82 | 2117.60 |
| % | % | Custos directos complementares | 2 % | 200222.71 | 4004.45 |
|  |  | Custos directos |  |  | 204227.16 |
