# Tubagem para ramal de distribuição, colocada superficialmente

- Propriedade do ficheiro: CYPE INGENIEROS, S.A.
- Formato: FIEBDC-3/2002
- Âmbito geográfico: Angola
- Moeda: AOA
- Custos indirectos: 3.00 %
- IVA: 18.00 %

## I Instalações

### IF Abastecimento de água

#### IFM Ramais de distribuição

**IFM005** m Tubagem para ramal de distribuição, colocada superficialmente.
Tubagem para ramal de distribuição de abastecimento de água, colocada superficialmente e fixada ao paramento, constituída por tubo de aço inoxidável classe 1.4301 segundo EN 10088-1 (AISI 304), com soldadura longitudinal, de 18 mm de diâmetro exterior e 0,7 mm de espessura, série 1 segundo NP EN 10312. Inclusive material auxiliar para montagem e fixação, acessórios e peças especiais.
Inclui: Marcação. Colocação e fixação de tubos, acessórios e peças especiais.
Critério de medição de projecto: Comprimento medido segundo documentação gráfica de Projecto.
Critério de medição de obra: Medir-se-á o comprimento realmente executado segundo especificações de Projecto.

| Código | Un | Descrição | Rendimento | Preço | Importância |
|---|---|---|---|---|---|
| mt08tai420d | Ud | Material auxiliar para montagem e fixação das tubagens de aço inoxidável com soldadura, de 18 mm de diâmetro exterior. (material) | 1.000 | 18.00 | 18.00 |
| mt08tai020dc | m | Tubo de aço inoxidável classe 1.4301 segundo EN 10088-1 (AISI 304), com soldadura longitudinal, de 18 mm de diâmetro exterior e 0,7 mm de espessura, série 1 segundo NP EN 10312, com o preço incrementado em 10% relativamente a acessórios e peças especiais. (material) | 1.000 | 395.86 | 395.86 |
| op00ato010 |  | Aparafusadora. | 1.000 | 0.00 | 0.00 |
| op00mar010 |  | Martelo. | 1.000 | 0.00 | 0.00 |
| op00tal010 |  | Berbequim. | 1.000 | 0.00 | 0.00 |
| op00ros010 |  | Roscadora de tubos. | 1.000 | 0.00 | 0.00 |
| mo008 | h | Oficial de 1ª canalizador. (mão de obra) | 0.115 | 1057.30 | 121.59 |
| mo107 | h | Ajudante de canalizador. (mão de obra) | 0.115 | 603.82 | 69.44 |
| % | % | Custos directos complementares | 2 % | 604.89 | 12.10 |
|  |  | Custos directos |  |  | 616.99 |
