# Tubagem para ramal de distribuição, encastrada na parede

- Propriedade do ficheiro: CYPE INGENIEROS, S.A.
- Formato: FIEBDC-3/2002
- Âmbito geográfico: Angola
- Moeda: AOA
- Custos indirectos: 3.00 %
- IVA: 18.00 %

## I Instalações

### IF Abastecimento de água

#### IFM Ramais de distribuição

**IFM006** m Tubagem para ramal de distribuição, encastrada na parede.
Tubagem para ramal de distribuição de abastecimento de água, encastrada na parede, constituída por tubo de policloreto de vinilo não plastificado (PVC-U), de 32 mm de diâmetro exterior, PN=16 atm e 2,4 mm de espessura, com extremo abocardado, para união colada. Inclusive material auxiliar para montagem e fixação, acessórios e peças especiais.
Critérios considerados na determinação do preço da unidade de obra: O preço não inclui os trabalhos auxiliares de pedreiro para instalações.
Inclui: Marcação. Colocação e fixação de tubos, acessórios e peças especiais.
Critério de medição de projecto: Comprimento medido segundo documentação gráfica de Projecto.
Critério de medição de obra: Medir-se-á o comprimento realmente executado segundo especificações de Projecto.

| Código | Un | Descrição | Rendimento | Preço | Importância |
|---|---|---|---|---|---|
| mt37tvq011cd | Ud | Material auxiliar para montagem e fixação das tubagens de policloreto de vinilo não plastificado (PVC-U), de 32 mm de diâmetro exterior. (material) | 0.400 | 142.60 | 57.04 |
| mt37tvq010cdd | m | Tubo de policloreto de vinilo não plastificado (PVC-U), de 32 mm de diâmetro exterior, PN=16 atm e 2,4 mm de espessura, com extremo abocardado, para união colada, segundo NP EN 1452, com o preço incrementado em 15% relativamente a acessórios e peças especiais. (material) | 1.000 | 3279.61 | 3279.61 |
| mo008 | h | Oficial de 1ª canalizador. (mão de obra) | 0.079 | 1057.30 | 83.53 |
| mo107 | h | Ajudante de canalizador. (mão de obra) | 0.079 | 603.82 | 47.70 |
| % | % | Custos directos complementares | 2 % | 3467.88 | 69.36 |
|  |  | Custos directos |  |  | 3537.24 |
