# Tubagem para coluna montante

- Propriedade do ficheiro: CYPE INGENIEROS, S.A.
- Formato: FIEBDC-3/2002
- Âmbito geográfico: Angola
- Moeda: AOA
- Custos indirectos: 3.00 %
- IVA: 18.00 %

## I Instalações

### IF Abastecimento de água

#### IFM Ramais de distribuição

**IFM020** m Tubagem para coluna montante.
Tubagem para coluna montante de abastecimento de água, colocada superficialmente e fixada ao paramento, desde o ramal de introdução até ao último piso do edifício, formada por tubo de polibutileno (PB), para união com anel de retenção, série 4, de 20 mm de diâmetro exterior e 2,3 mm de espessura. Inclusive material auxiliar para montagem e fixação, acessórios e peças especiais.
Inclui: Marcação. Colocação e fixação de tubos, acessórios e peças especiais.
Critério de medição de projecto: Comprimento medido segundo documentação gráfica de Projecto.
Critério de medição de obra: Medir-se-á o comprimento realmente executado segundo especificações de Projecto.

| Código | Un | Descrição | Rendimento | Preço | Importância |
|---|---|---|---|---|---|
| mt37tpt400c | Ud | Material auxiliar para montagem e fixação das tubagens de polibutileno (PB), de 20 mm de diâmetro exterior. (material) | 1.000 | 208.18 | 208.18 |
| mt37tpt010cd | m | Tubo de polibutileno (PB), para união com anel de retenção, série 4, de 20 mm de diâmetro exterior e 2,3 mm de espessura, segundo EN ISO 15876-2, com o preço incrementado em 15% relativamente a acessórios e peças especiais. (material) | 1.000 | 4788.07 | 4788.07 |
| op00ato010 |  | Aparafusadora. | 1.000 | 0.00 | 0.00 |
| op00mar010 |  | Martelo. | 1.000 | 0.00 | 0.00 |
| op00tal010 |  | Berbequim. | 1.000 | 0.00 | 0.00 |
| mo008 | h | Oficial de 1ª canalizador. (mão de obra) | 0.026 | 1057.30 | 27.49 |
| mo107 | h | Ajudante de canalizador. (mão de obra) | 0.026 | 603.82 | 15.70 |
| % | % | Custos directos complementares | 2 % | 5039.44 | 100.79 |
|  |  | Custos directos |  |  | 5140.23 |
