# Válvula de corte

- Propriedade do ficheiro: CYPE INGENIEROS, S.A.
- Formato: FIEBDC-3/2002
- Âmbito geográfico: Angola
- Moeda: AOA
- Custos indirectos: 3.00 %
- IVA: 18.00 %

## I Instalações

### IF Abastecimento de água

#### IFW Elementos

**IFW010** Ud Válvula de corte.
Válvula de esfera de latão niquelado para enroscar de 3/8".
Inclui: Marcação. Colocação, ligação e verificação do seu correcto funcionamento.
Critério de medição de projecto: Número de unidades previstas, segundo documentação gráfica de Projecto.
Critério de medição de obra: Medir-se-á o número de unidades realmente executadas segundo especificações de Projecto.

| Código | Un | Descrição | Rendimento | Preço | Importância |
|---|---|---|---|---|---|
| mt37sve010a | Ud | Válvula de esfera de latão niquelado para enroscar de 3/8". (material) | 1.000 | 4959.34 | 4959.34 |
| mt37www010 | Ud | Material auxiliar para instalações de abastecimento de água. (material) | 1.000 | 1664.61 | 1664.61 |
| mo008 | h | Oficial de 1ª canalizador. (mão de obra) | 0.087 | 1057.30 | 91.99 |
| mo107 | h | Ajudante de canalizador. (mão de obra) | 0.087 | 603.82 | 52.53 |
| % | % | Custos directos complementares | 2 % | 6768.47 | 135.37 |
|  |  | Custos directos |  |  | 6903.84 |
