# Ramal de descarga, colocado superficialmente

- Propriedade do ficheiro: CYPE INGENIEROS, S.A.
- Formato: FIEBDC-3/2002
- Âmbito geográfico: Angola
- Moeda: AOA
- Custos indirectos: 3.00 %
- IVA: 18.00 %

## I Instalações

### IS Drenagem de águas

#### ISD Ramais de descarga

**ISD004** m Ramal de descarga, colocado superficialmente.
Ramal de descarga, colocado superficialmente e fixado ao paramento, formado por tubo de PVC, série B, de 125 mm de diâmetro e 3,2 mm de espessura, que liga o aparelho com o tubo de queda, o colector ou o sifão de pavimento; união colada com adesivo. Inclusive líquido de limpeza, adesivo para tubos e acessórios de PVC, material auxiliar para montagem e fixação, acessórios e peças especiais.
Inclui: Marcação do traçado da tubagem e da localização dos elementos de fixação. Disposição de tubos. Fixação do material auxiliar para montagem e fixação à obra. Montagem, ligação e verificação do seu correcto funcionamento.
Critério de medição de projecto: Comprimento medido segundo documentação gráfica de Projecto.
Critério de medição de obra: Medir-se-á o comprimento realmente executado segundo especificações de Projecto.

| Código | Un | Descrição | Rendimento | Preço | Importância |
|---|---|---|---|---|---|
| mt36tit400h | Ud | Material auxiliar para montagem e fixação das tubagens de PVC, série B, de 125 mm de diâmetro. (material) | 1.000 | 603.75 | 603.75 |
| mt36tit010hc | m | Tubo de PVC, série B, de 125 mm de diâmetro e 3,2 mm de espessura, segundo NP EN 1329-1, com o preço incrementado em 10% relativamente a acessórios e peças especiais. (material) | 1.050 | 7305.41 | 7670.68 |
| mt11var009 | l | Líquido de limpeza para colagem com adesivo de tubos e acessórios de PVC. (material) | 0.058 | 44706.64 | 2592.99 |
| mt11var010 | l | Cola para tubos e acessórios de PVC. (material) | 0.029 | 56977.18 | 1652.34 |
| op00ato010 |  | Aparafusadora. | 1.000 | 0.00 | 0.00 |
| op00mar010 |  | Martelo. | 1.000 | 0.00 | 0.00 |
| op00tal010 |  | Berbequim. | 1.000 | 0.00 | 0.00 |
| mo008 | h | Oficial de 1ª canalizador. (mão de obra) | 0.223 | 1057.30 | 235.78 |
| mo107 | h | Ajudante de canalizador. (mão de obra) | 0.111 | 603.82 | 67.02 |
| % | % | Custos directos complementares | 2 % | 12822.56 | 256.45 |
|  |  | Custos directos |  |  | 13079.01 |
