# Ventilador em linha

- Propriedade do ficheiro: CYPE INGENIEROS, S.A.
- Formato: FIEBDC-3/2002
- Âmbito geográfico: Angola
- Moeda: AOA
- Custos indirectos: 3.00 %
- IVA: 18.00 %

## I Instalações

### IV Ventilação

#### IVM Ventilação mecânica

**IVM040** Ud Ventilador em linha.
Ventilador helicoidal, potência máxima de 13 W, caudal máximo de 110 m³/h, de 99 mm de diâmetro e 67,5 mm de comprimento, nível de pressão sonora de 40 dBA, para condutas de 100 mm de diâmetro, formado por corpo de polipropileno, hélice de ABS, cabo eléctrico de ligação e motor para alimentação monofásica a 230 V e 50 Hz de frequência.
Inclui: Marcação. Colocação. Ligação e verificação do seu correcto funcionamento.
Critério de medição de projecto: Número de unidades previstas, segundo documentação gráfica de Projecto.
Critério de medição de obra: Medir-se-á o número de unidades realmente executadas segundo especificações de Projecto.

| Código | Un | Descrição | Rendimento | Preço | Importância |
|---|---|---|---|---|---|
| mt42vsp070a | Ud | Ventilador helicoidal, potência máxima de 13 W, caudal máximo de 110 m³/h, de 99 mm de diâmetro e 67,5 mm de comprimento, nível de pressão sonora de 40 dBA, para condutas de 100 mm de diâmetro, formado por corpo de polipropileno, hélice de ABS, cabo eléctrico de ligação e motor para alimentação monofásica a 230 V e 50 Hz de frequência. (material) | 1.000 | 50944.10 | 50944.10 |
| mo005 | h | Oficial de 1ª instalador de ar condicionado. (mão de obra) | 0.197 | 1057.30 | 208.29 |
| mo104 | h | Ajudante de instalador de ar condicionado. (mão de obra) | 0.197 | 603.82 | 118.95 |
| % | % | Custos directos complementares | 2 % | 51271.34 | 1025.43 |
|  |  | Custos directos |  |  | 52296.77 |
