# Extractor de chaminé para ventilação natural

- Propriedade do ficheiro: CYPE INGENIEROS, S.A.
- Formato: FIEBDC-3/2002
- Âmbito geográfico: Angola
- Moeda: AOA
- Custos indirectos: 3.00 %
- IVA: 18.00 %

## I Instalações

### IV Ventilação

#### IVN Ventilação natural

**IVN030** Ud Extractor de chaminé para ventilação natural.
Extractor de chaminé estático de chapa de aço, de 130x130 cm, com camada de primário e camada de acabamento com tinta de cor a escolher, para ventilação natural. Inclusive elementos de ancoragem e fixação.
Inclui: Marcação. Montagem. Colocação e fixação.
Critério de medição de projecto: Número de unidades previstas, segundo documentação gráfica de Projecto.
Critério de medição de obra: Medir-se-á o número de unidades realmente executadas segundo especificações de Projecto.

| Código | Un | Descrição | Rendimento | Preço | Importância |
|---|---|---|---|---|---|
| mt20aen010ii | Ud | Extractor de chaminé estático de chapa de aço, de 130x130 cm, com camada de primário e camada de acabamento com tinta de cor a escolher, inclusive elementos de ancoragem e fixação. (material) | 1.000 | 699932.39 | 699932.39 |
| mo020 | h | Oficial de 1ª construção. (mão de obra) | 1.574 | 1028.94 | 1619.55 |
| mo112 | h | Operário especializado construção. (mão de obra) | 0.787 | 591.15 | 465.24 |
| % | % | Custos directos complementares | 2 % | 702017.18 | 14040.34 |
|  |  | Custos directos |  |  | 716057.52 |
