# Caixilharia exterior de madeira

- Propriedade do ficheiro: CYPE INGENIEROS, S.A.
- Formato: FIEBDC-3/2002
- Âmbito geográfico: Angola
- Moeda: AOA
- Custos indirectos: 3.00 %
- IVA: 18.00 %

## L Vãos

### LC Caixilharias

#### LCM De madeira

**LCM015** Ud Caixilharia exterior de madeira.
Caixilharia exterior de madeira de pinho, para janela com dobradiças, formada por uma folha oscilo-batente, de abertura para o interior de 800x600 mm, folha de 68x78 mm de secção e aro de 68x78 mm, moldura clássica, bites, guarnição de madeira maciça de 70x15 mm e remate no perfil inferior, com suporte de alumínio anodizado e revestimento exterior de madeira; com capacidade para assentar um vidro com uma espessura mínima de 21 mm e máxima de 32 mm; coeficiente de transmissão térmica do aro da secção tipo Uh,m = 1,43 W/(m²°C), com classificação à permeabilidade ao ar classe 4, segundo EN 12207, classificação à estanquidade à água classe E1200, segundo EN 12208 e classificação à resistência à carga do vento classe 5, segundo EN 12210; acabamento através do sistema de Envernizamento translúcido, composto de uma primeira demão de impregnação para a protecção preventiva da madeira contra fungos e ataques de insectos xilófagos, e aplicação posterior de uma camada final de 220 microns, acabamento mate acetinado, de alta resistência frente à acção dos raios UV e da intempérie; inclusive aplicação de pasta vedante para juntas; ferragem perimetral de fecho e segurança com WK1, segundo EN 1627, abertura através de cremona de alavanca, puxador em cores standard e abertura de microventilação; sem pré-aro e sem persiana. Inclusive ganchos para a fixação da caixilharia.
Critérios considerados na determinação do preço da unidade de obra: O preço não inclui o assentamento da caixilharia. O preço não inclui o sistema de barreira tripla.
Inclui: Ajuste final da folha.
Critério de medição de projecto: Número de unidades previstas, segundo documentação gráfica de Projecto.
Critério de medição de obra: Medir-se-á o número de unidades realmente executadas segundo especificações de Projecto.

| Código | Un | Descrição | Rendimento | Preço | Importância |
|---|---|---|---|---|---|
| mt22gen010aba | Ud | Janela de madeira de pinho, uma folha oscilo-batente, dimensões 800x600 mm, acabamento através do sistema de Envernizamento translúcido, composta de folha de 68x78 mm e aro de 68x78 mm, moldura clássica, bites, guarnição de madeira maciça de 70x15 mm e remate no perfil inferior, com suporte de alumínio anodizado e revestimento exterior de madeira, junta perimetral dupla de estanquidade de borracha termoplástica, com capacidade para assentar um vidro com uma espessura mínima de 21 mm e máxima de 32 mm; coeficiente de transmissão térmica do aro da secção tipo Uh,m = 1,43 W/(m²°C), com classificação à permeabilidade ao ar classe 4, segundo EN 12207, classificação à estanquidade à água classe E1200, segundo EN 12208 e classificação à resistência à carga do vento classe 5, segundo EN 12210; ferragem perimetral de fecho e segurança com WK1, segundo EN 1627, abertura através de cremona de alavanca, puxador em cores standard e abertura de microventilação, Segundo NP EN 14351-1. (material) | 1.000 | 430621.42 | 430621.42 |
| op00cla010 |  | Pregadora pneumática. | 1.000 | 0.00 | 0.00 |
| op00gra010 |  | Agrafadora. | 1.000 | 0.00 | 0.00 |
| op00sie010 |  | Serra tico-tico. | 1.000 | 0.00 | 0.00 |
| op00cep010 |  | Plainas. | 1.000 | 0.00 | 0.00 |
| op00ato010 |  | Aparafusadora. | 1.000 | 0.00 | 0.00 |
| mo017 | h | Oficial de 1ª carpinteiro. (mão de obra) | 1.279 | 1043.82 | 1335.05 |
| mo058 | h | Ajudante de carpinteiro. (mão de obra) | 1.279 | 608.71 | 778.54 |
| % | % | Custos directos complementares | 2 % | 432735.01 | 8654.70 |
|  |  | Custos directos |  |  | 441389.71 |
