# Bloco-porta exterior de entrada a habitação, cega, de aço galvanizado, com almofadas

- Propriedade do ficheiro: CYPE INGENIEROS, S.A.
- Formato: FIEBDC-3/2002
- Âmbito geográfico: Angola
- Moeda: AOA
- Custos indirectos: 3.00 %
- IVA: 18.00 %

## L Vãos

### LE Portas exteriores

#### LEA De aço

**LEA022** Ud Bloco-porta exterior de entrada a habitação, cega, de aço galvanizado, com almofadas.
Bloco-porta exterior de entrada a habitação, cega, de uma folha, com almofadas, 850x2150 mm de vão e altura de passagem, composto por duas chapas de aço galvanizado de 1 mm de espessura, dobradas, ensambladas e montadas, com câmara intermédia preenchida com poliuretano injectado de alta densidade, acabamento lacado cor branca nas suas faces e cantos, caixilho de aço e aro de aço galvanizado de 1,5 mm de espessura e 100 mm de largura, com ganchos de ancoragem à obra, com fechadura de segurança com três pontos frontaiss de fecho; sem pré-aro. Inclusive ganchos de ancoragem para a fixação do aro ao paramento, guarnição de 45 mm de largura, acabamento lacado cor branca e perfil de fixação de 60 mm de largura, acabamento lacado cor branca.
Critérios considerados na determinação do preço da unidade de obra: O preço não inclui o assentamento da caixilharia.
Inclui: Marcação de pontos de fixação. Alojamento e calçamento do aro na abertura do paramento. Colocação da folha. Enchimento da folga entre aro e paramento con espuma de poliuretano. Colocação de ferragens de fecho e acessórios. Colocação de guarnições e alizares. Ajuste final.
Critério de medição de projecto: Número de unidades previstas, segundo documentação gráfica de Projecto.
Critério de medição de obra: Medir-se-á o número de unidades realmente executadas segundo especificações de Projecto.

| Código | Un | Descrição | Rendimento | Preço | Importância |
|---|---|---|---|---|---|
| mt26pet020ckfb | Ud | Bloco-porta exterior de entrada a habitação, cega, de uma folha, com almofadas, 850x2150 mm de vão e altura de passagem, composto por duas chapas de aço galvanizado de 1 mm de espessura, dobradas, ensambladas e montadas, com câmara intermédia preenchida com poliuretano injectado de alta densidade, acabamento lacado cor branca nas suas faces e cantos, caixilho de aço e aro de aço galvanizado de 1,5 mm de espessura e 100 mm de largura, com ganchos de ancoragem à obra, com fechadura de segurança com três pontos frontaiss de fecho, dobradiças de alta segurança, anti-alavanca, manivela curva com espelho redondo, de aço inoxidável, maçaneta circular com espelho redondo, de aço inoxidável e junta perimetral de estanquidade de borracha. (material) | 1.000 | 646760.02 | 646760.02 |
| mt26pet135g | m | Perfil de fixação de 60 mm de largura, acabamento lacado cor branca. (material) | 5.150 | 30063.67 | 154827.90 |
| mt26pet130a | m | Guarnição de 45 mm de largura, acabamento lacado cor branca. (material) | 5.150 | 28933.40 | 149007.01 |
| mt22www040 | Ud | Aerossol de 750 ml de espuma adesiva auto-expansível, elástica, de poliuretano monocomponente, de 25 kg/m³ de densidade, condutibilidade térmica 0,0345 W/(m°C), 135% de expansão, alongamento até à rotura 45% e 7 N/cm² de resistência à tracção, estável de -40°C a 90°C; para aplicar com pistola; segundo EN 13165. (material) | 0.100 | 9951.99 | 995.20 |
| mo018 | h | Oficial de 1ª serralheiro. (mão de obra) | 1.508 | 1042.42 | 1571.97 |
| mo059 | h | Ajudante de serralheiro. (mão de obra) | 1.246 | 606.12 | 755.23 |
| % | % | Custos directos complementares | 2 % | 953917.33 | 19078.35 |
|  |  | Custos directos |  |  | 972995.68 |
