# Painel fixo corta-fogo de aço galvanizado

- Propriedade do ficheiro: CYPE INGENIEROS, S.A.
- Formato: FIEBDC-3/2002
- Âmbito geográfico: Angola
- Moeda: AOA
- Custos indirectos: 3.00 %
- IVA: 18.00 %

## L Vãos

### LF Portas corta-fogo

#### LFA De aço

**LFA020** Ud Painel fixo corta-fogo de aço galvanizado.
Painel lateral fixo corta-fogo homologado, EI2 30, de duas folhas de 63 mm de espessura, 1000x2050 mm, acabamento galvanizado com tratamento anti-manchas formado por duas chapas de aço galvanizado de 0,8 mm de espessura, dobradas, ensambladas e montadas, com câmara intermédia de lã de rocha de alta densidade e placas de gesso cartonado, sobre aro de aço galvanizado de 1,5 mm de espessura e ganchos de ancoragem à obra. Inclusive silicone neutro para a vedação das juntas perimetrais.
Inclui: Marcação de pontos de fixação e aprumo do aro. Fixação do aro ao paramento. Vedação de juntas perimetrais. Colocação do painel fixo.
Critério de medição de projecto: Número de unidades previstas, segundo documentação gráfica de Projecto.
Critério de medição de obra: Medir-se-á o número de unidades realmente executadas segundo especificações de Projecto.

| Código | Un | Descrição | Rendimento | Preço | Importância |
|---|---|---|---|---|---|
| mt26fca010big | Ud | Painel fixo corta-fogo homologado, EI2 30, segundo EN 1634-1, de duas folhas de 63 mm de espessura, largura entre 980 e 1200 mm e altura entre 1001 e 2050 mm, acabamento galvanizado com tratamento anti-manchas, formado por duas chapas de aço galvanizado de 0,8 mm de espessura, dobradas, ensambladas e montadas, com câmara intermédia de lã de rocha de alta densidade e placas de gesso cartonado, sobre aro de aço galvanizado de 1,5 mm de espessura e ganchos de ancoragem à obra. (material) | 1.000 | 636344.33 | 636344.33 |
| mt22www050b | Ud | Cartucho de 300 ml de silicone neutro oxímico, de elasticidade permanente e cura rápida, cor cinzento, intervalo de temperatura de trabalho de -60 a 150°C, com resistência aos raios UV, dureza Shore A aproximada de 22, segundo EN ISO 868 e alongamento na rotura >= 800%, segundo EN ISO 8339. (material) | 0.976 | 5624.00 | 5489.02 |
| op00ato010 |  | Aparafusadora. | 1.000 | 0.00 | 0.00 |
| mo020 | h | Oficial de 1ª construção. (mão de obra) | 0.393 | 1028.94 | 404.37 |
| mo077 | h | Ajudante de construção. (mão de obra) | 0.393 | 604.97 | 237.75 |
| % | % | Custos directos complementares | 2 % | 642475.47 | 12849.51 |
|  |  | Custos directos |  |  | 655324.98 |
