# Pavimento de pedra natural sobre uma superfície plana, com cola

- Propriedade do ficheiro: CYPE INGENIEROS, S.A.
- Formato: FIEBDC-3/2002
- Âmbito geográfico: Angola
- Moeda: AOA
- Custos indirectos: 3.00 %
- IVA: 18.00 %

## R Revestimentos

### RS Pavimentos

#### RSP De pedra natural

**RSP010** m² Pavimento de pedra natural sobre uma superfície plana, com cola.
Fornecimento e colocação de pavimento em mosaicos de ardósia, para interiores, de 60x30x1/2x1 cm, acabamento natural; assentes com cimento cola melhorado, C2 TE, com deslizamento reduzido e tempo de colocação ampliado. Inclusive formação de juntas perimetrais contínuas, de largura não menor de 5 mm, nos limites com paredes, pilares isentos e elevações de nível e, se for o caso, juntas de fracionamento e juntas estruturais ou de dilatação existentes no suporte; enchimento de juntas com argamassa de juntas cimentosa, CG1, para junta mínima (entre 1,5 e 3 mm), com a mesma tonalidade das peças e limpeza.
Inclui: Limpeza, nivelamento e preparação da superfície suporte. Marcação de níveis. Implantação da disposição das peças e juntas de movimento. Espalhamento da camada de cimento cola. Penteado da superfície. Colocação dos ladrilhos com a ponta da colher de pedreiro. Verificação da planeza. Enchimento das juntas de dilatação. Enchimento de juntas de separação entre ladrilhos.
Critério de medição de projecto: Superfície construída, medida segundo documentação gráfica de Projecto. Não foi incrementada a medição por perdas, uma vez que na composição se considerou 5% a mais.
Critério de medição de obra: Medir-se-á a superfície realmente executada segundo especificações de Projecto.

| Código | Un | Descrição | Rendimento | Preço | Importância |
|---|---|---|---|---|---|
| mt09mcr210 | kg | Cimento cola melhorado, C2 TE, com deslizamento reduzido e tempo de colocação ampliado, composta de cimento, inertes seleccionados, aditivos especiais e resinas, para a colocação em camada fina do pavimentos de pedra natural. (material) | 8.000 | 214.43 | 1715.44 |
| mt18bpn012d | m² | Ladrilho de ardósia de Bernardos, de 60x30x1/2 cm, acabamento natural, segundo NP EN 12058. (material) | 1.050 | 23447.20 | 24619.56 |
| mt09mcr060c | kg | Argamassa de juntas cimentosa, CG1, para junta mínima entre 1,5 e 3 mm, segundo EN 13888. (material) | 0.150 | 130.53 | 19.58 |
| op00sie030 |  | Serra de disco de diamante, para mesa de trabalho, de corte húmido. | 1.000 | 0.00 | 0.00 |
| mo023 | h | Oficial de 1ª ladrilhador. (mão de obra) | 0.434 | 1028.94 | 446.56 |
| mo061 | h | Ajudante de ladrilhador. (mão de obra) | 0.434 | 604.97 | 262.56 |
| % | % | Custos directos complementares | 2 % | 27063.70 | 541.27 |
|  |  | Custos directos |  |  | 27604.97 |
