# Pavimento de pedra natural com argamassa de cimento como material de fixação

- Propriedade do ficheiro: CYPE INGENIEROS, S.A.
- Formato: FIEBDC-3/2002
- Âmbito geográfico: Angola
- Moeda: AOA
- Custos indirectos: 3.00 %
- IVA: 18.00 %

## R Revestimentos

### RS Pavimentos

#### RSP De pedra natural

**RSP011** m² Pavimento de pedra natural com argamassa de cimento como material de fixação.
Fornecimento e colocação de pavimento em mosaicos de travertino anticato (envelhecido artificialmente) Bege, para interiores, de 30x30x1,2 cm, acabamento anticato; assentes com argamassa de cimento M-5, confeccionada em obra sem retardantes. Inclusive formação de juntas perimetrais contínuas, de largura não menor de 5 mm, nos limites com paredes, pilares isentos e elevações de nível e, se for o caso, juntas de fracionamento e juntas estruturais ou de dilatação existentes no suporte, enchimento de juntas com argamassa de juntas cimentosa, CG1, para junta mínima (entre 1,5 e 3 mm), com a mesma tonalidade das peças e limpeza.
Inclui: Limpeza, nivelamento e preparação da superfície suporte. Marcação de níveis. Espalhamento da camada de argamassa. Implantação da disposição das peças e juntas de movimento. Polvilhamento da superfície com cimento. Colocação dos ladrilhos com a ponta da colher de pedreiro. Verificação da planeza. Enchimento das juntas de dilatação. Enchimento de juntas de separação entre ladrilhos.
Critério de medição de projecto: Superfície construída, medida segundo documentação gráfica de Projecto. Não foi incrementada a medição por perdas, uma vez que na composição se considerou 5% a mais.
Critério de medição de obra: Medir-se-á a superfície realmente executada segundo especificações de Projecto.

| Código | Un | Descrição | Rendimento | Preço | Importância |
|---|---|---|---|---|---|
| mt09mor010c | m³ | Argamassa de cimento CEM II/B-L 32,5 N tipo M-5, confeccionada em obra com 230 kg/m³ de cimento e uma proporção em volume 1/6. (material) | 0.032 | 21498.99 | 687.97 |
| mt18bmt020a | m² | Ladrilho de travertino Bege, 30x30x1,2 cm, acabamento anticato, segundo NP EN 12058. (material) | 1.050 | 107426.73 | 112798.07 |
| mt09mcr060c | kg | Argamassa de juntas cimentosa, CG1, para junta mínima entre 1,5 e 3 mm, segundo EN 13888. (material) | 0.150 | 130.53 | 19.58 |
| op00sie030 |  | Serra de disco de diamante, para mesa de trabalho, de corte húmido. | 1.000 | 0.00 | 0.00 |
| mo023 | h | Oficial de 1ª ladrilhador. (mão de obra) | 0.407 | 1028.94 | 418.78 |
| mo061 | h | Ajudante de ladrilhador. (mão de obra) | 0.407 | 604.97 | 246.22 |
| % | % | Custos directos complementares | 2 % | 114170.62 | 2283.41 |
|  |  | Custos directos |  |  | 116454.03 |
