# Pilastra de escaiola

- Propriedade do ficheiro: CYPE INGENIEROS, S.A.
- Formato: FIEBDC-3/2002
- Âmbito geográfico: Angola
- Moeda: AOA
- Custos indirectos: 3.00 %
- IVA: 18.00 %

## R Revestimentos

### RT Tectos falsos em interiores

#### RTP Pré-fabricados de escaiola

**RTP270** Ud Pilastra de escaiola.
Pilastra de escaiola, de 101,8x20x2 cm, para colocação saliente em parede, fixada com cola para escaiola. Inclusive acessórios de fixação.
Inclui: Implantação da peça. Humidificação da base de fixação. Espalhamento da cola. Colocação e enchimento das juntas da peça.
Critério de medição de projecto: Número de unidades previstas, segundo documentação gráfica de Projecto.
Critério de medição de obra: Medir-se-á o número de unidades realmente colocadas segundo especificações de Projecto.

| Código | Un | Descrição | Rendimento | Preço | Importância |
|---|---|---|---|---|---|
| mt12rea230ag | Ud | Pilastra de escaiola, de 101,8x20x2 cm, para colocação saliente em parede. (material) | 1.050 | 7883.11 | 8277.27 |
| mt09eyc030 | kg | Cola para escaiola. (material) | 0.450 | 65.26 | 29.37 |
| mo035 | h | Oficial de 1ª escaiolador. (mão de obra) | 0.315 | 1028.94 | 324.12 |
| % | % | Custos directos complementares | 2 % | 8630.76 | 172.62 |
|  |  | Custos directos |  |  | 8803.38 |
