# Bancada de pedra natural

- Propriedade do ficheiro: CYPE INGENIEROS, S.A.
- Formato: FIEBDC-3/2002
- Âmbito geográfico: Angola
- Moeda: AOA
- Custos indirectos: 3.00 %
- IVA: 18.00 %

## S Equipamentos fixos e sinalização

### SN Bancadas

#### SNP De pedra natural

**SNP010** Ud Bancada de pedra natural.
Bancada de granito de Espanha, Branco Cristal polido, de 350 cm de comprimento, 60 cm de largura e 2 cm de espessura, bordo simples recto, com os bordos ligeiramente biselados, e formação de 1 abertura com os seus bordos polidos. Inclusive marcação; suportes e ancoragens de aço galvanizado; resolução de esquinas, ângulos, cantos e remates; uniões entre peças e encontros com paramentos, vedados com silicone; nivelamento e cunhagem; eliminação de restos e limpeza.
Inclui: Marcação e traçado da bancada. Colocação e fixação dos suportes e ancoragens. Colocação, ajuste e fixação das peças que compõem a bancada.
Critério de medição de projecto: Número de unidades previstas, segundo documentação gráfica de Projecto. Não se duplicaram esquinas na medição do comprimento da bancada.
Critério de medição de obra: Medir-se-á o número de unidades realmente executadas segundo especificações de Projecto.

| Código | Un | Descrição | Rendimento | Preço | Importância |
|---|---|---|---|---|---|
| mt19egn010a | m² | Bancada de granito de Espanha, Branco Cristal polido, de 2 cm de espessura. (material) | 2.100 | 161979.88 | 340157.75 |
| mt19ewa030aaa | m | Formação de bordo simples recto com os bordos ligeiramente biselados, em bancada de pedra natural. (material) | 4.700 | 5945.03 | 27941.64 |
| mt19ewa010d | Ud | Formação de abertura com os bordos polidos, em bancada de granito. (material) | 1.000 | 46448.54 | 46448.54 |
| mt19ewa020 | Ud | Material auxiliar para fixação de bancada. (material) | 3.500 | 12603.47 | 44112.15 |
| mt32war010 | kg | Vedante elástico de poliuretano monocomponente para juntas. (material) | 0.047 | 12778.25 | 600.58 |
| op00ato010 |  | Aparafusadora. | 1.000 | 0.00 | 0.00 |
| op00amo010 |  | Rebarbadora. | 1.000 | 0.00 | 0.00 |
| op00sie030 |  | Serra de disco de diamante, para mesa de trabalho, de corte húmido. | 1.000 | 0.00 | 0.00 |
| op00tal010 |  | Berbequim. | 1.000 | 0.00 | 0.00 |
| mo011 | h | Oficial de 1ª montador. (mão de obra) | 5.049 | 1057.30 | 5338.31 |
| mo080 | h | Ajudante de montador. (mão de obra) | 5.305 | 604.97 | 3209.37 |
| % | % | Custos directos complementares | 2 % | 467808.34 | 9356.17 |
|  |  | Custos directos |  |  | 477164.51 |
